# Caldeira a óleo diesel, doméstica, de condensação, de pé, para aquecimento

- Propriedade do ficheiro: CYPE INGENIEROS, S.A.
- Formato: FIEBDC-3/2002
- Âmbito geográfico: Brasil
- Moeda: BRL
- Custos indiretos: 3.00 %
- Despesas gerais: 13.00 %
- Lucro: 6.00 %
- IVA: 17.00 %

## I Instalações

### IC Aquecimento, refrigeração, climatização e água quente

#### ICC Caldeiras a óleo diesel

**ICC215** Un Caldeira a óleo diesel, doméstica, de condensação, de pé, para aquecimento.
Caldeira de pé, de condensação com recuperador de aço inoxidável, com corpo de ferro fundido cinza GL 180 e queimador pressurizado de óleo diesel de chama azul, eficiência energética classe A, potência de aquecimento 22 kW, peso 192 kg, dimensões 773x600x601 mm, quadro de regulação e cronotermostato modulante com sonda de temperatura exterior, vazão mássico de gás queimado 0,0089 kg/s, com conteúdo de CO2 14%, pressão de impulsão disponível 30 Pa, conteúdo de água 33 l, kit de ligação de caldeira a óleo diesel a circuito de aquecimento, kit de segurança para caldeira a óleo diesel, kit de ligação de caldeira a óleo diesel a vaso de expansão. Sem incluir o duto para evacuação dos produtos da combustão. Totalmente montada, ligada e testada.
Inclui: Marcação. Disposição dos elementos. Montagem da caldeira e dos seus acessórios. Ligação com as redes de abastecimento de água, de óleo diesel, de saneamento e elétrica, e com o duto de evacuação dos produtos de combustão. Colocação em funcionamento.
Critério de medição de projeto: Número de unidades previstas, segundo documentação gráfica de Projeto.
Critério de quantitativos de obra: Medir-se-á o número de unidades realmente executadas segundo especificações de Projeto.

| Código | Un | Descrição | Rendimento | Preço | Importância |
|---|---|---|---|---|---|
| mt38cqj110a | Un | Caldeira de pé, de condensação com recuperador de aço inoxidável, com corpo de ferro fundido cinza GL 180 e queimador pressurizado de óleo diesel de chama azul, eficiência energética classe A, potência de aquecimento 22 kW, peso 192 kg, dimensões 773x600x601 mm, quadro de regulação e cronotermostato modulante com sonda de temperatura exterior, vazão mássico de gás queimado 0,0089 kg/s, com conteúdo de CO2 14%, pressão de impulsão disponível 30 Pa, conteúdo de água 33 l. (material) | 1.000 | 24714.26 | 24714.26 |
| mt38cqj519a | Un | Kit de segurança para caldeira a óleo diesel, composto por manômetro, válvula de segurança e purgador de ar. (material) | 1.000 | 620.30 | 620.30 |
| mt38cqj530a | Un | Kit de ligação de caldeira a óleo diesel a vaso de expansão, com válvula de enchimento e vazamento. (material) | 1.000 | 724.77 | 724.77 |
| mt38www010 | Un | Material auxiliar para instalações de aquecimento. (material) | 1.000 | 11.25 | 11.25 |
| mo004 | h | Montador de instalações de calefação. (mão de obra) | 1.977 | 40.91 | 80.88 |
| mo103 | h | Ajudante de montador de instalações de calefação. (mão de obra) | 1.977 | 30.78 | 60.85 |
| % | % | Custos diretos complementares | 2 % | 26212.31 | 524.25 |
|  |  | Custos diretos |  |  | 26736.56 |
