# Caldeira a óleo diesel, doméstica, de condensação, de pé, para aquecimento e água quente

- Propriedade do ficheiro: CYPE INGENIEROS, S.A.
- Formato: FIEBDC-3/2002
- Âmbito geográfico: Brasil
- Moeda: BRL
- Custos indiretos: 3.00 %
- Despesas gerais: 13.00 %
- Lucro: 6.00 %
- IVA: 17.00 %

## I Instalações

### IC Aquecimento, refrigeração, climatização e água quente

#### ICC Caldeiras a óleo diesel

**ICC216** Un Caldeira a óleo diesel, doméstica, de condensação, de pé, para aquecimento e água quente
Caldeira de pé, de condensação com recuperador de aço inoxidável, com corpo de ferro fundido cinza GL 180 e queimador pressurizado de óleo diesel de chama azul, eficiência energética classe A, potência de aquecimento 22 kW, peso 192 kg, dimensões 773x600x601 mm, quadro de regulação e cronotermostato modulante com sonda de temperatura exterior, vazão mássico de gás queimado 0,0089 kg/s, com conteúdo de CO2 14%, pressão de impulsão disponível 30 Pa, conteúdo de água 33 l, kit de ligação de caldeira a óleo diesel a circuito de aquecimento, kit de segurança para caldeira a óleo diesel, kit de ligação de caldeira a óleo diesel a vaso de expansão, com Reservatório com permutador vertical de solo, para produção de água quente em combinação com caldeira, de 160 l, com kit de ligação hidráulica para ligar a caldeira ao reservatório. Sem incluir o duto para evacuação dos produtos da combustão. Totalmente montada, ligada e testada.
Inclui: Marcação. Disposição dos elementos. Montagem da caldeira e dos seus acessórios. Ligação com as redes de abastecimento de água, de óleo diesel, de saneamento e elétrica, e com o duto de evacuação dos produtos de combustão. Colocação em funcionamento.
Critério de medição de projeto: Número de unidades previstas, segundo documentação gráfica de Projeto.
Critério de quantitativos de obra: Medir-se-á o número de unidades realmente executadas segundo especificações de Projeto.

| Código | Un | Descrição | Rendimento | Preço | Importância |
|---|---|---|---|---|---|
| mt38cqj110a | Un | Caldeira de pé, de condensação com recuperador de aço inoxidável, com corpo de ferro fundido cinza GL 180 e queimador pressurizado de óleo diesel de chama azul, eficiência energética classe A, potência de aquecimento 22 kW, peso 192 kg, dimensões 773x600x601 mm, quadro de regulação e cronotermostato modulante com sonda de temperatura exterior, vazão mássico de gás queimado 0,0089 kg/s, com conteúdo de CO2 14%, pressão de impulsão disponível 30 Pa, conteúdo de água 33 l. (material) | 1.000 | 24714.26 | 24714.26 |
| mt38cqj519a | Un | Kit de segurança para caldeira a óleo diesel, composto por manômetro, válvula de segurança e purgador de ar. (material) | 1.000 | 620.30 | 620.30 |
| mt38cqj530a | Un | Kit de ligação de caldeira a óleo diesel a vaso de expansão, com válvula de enchimento e vazamento. (material) | 1.000 | 724.77 | 724.77 |
| mt38cqj575a | Un | Reservatório com permutador vertical de solo, para produção de água quente em combinação com caldeira, de 160 l, de aço esmaltado, com permutador de uma serpentina, eficiência energética classe B, com isolamento térmico de espuma rígida de poliuretano, proteção contra a corrosão com ânodo de magnésio e controle de temperatura por sonda NTC. (material) | 1.000 | 5321.57 | 5321.57 |
| mt38cqj580a | Un | Kit de ligação hidráulica para ligar a caldeira ao reservatório. (material) | 1.000 | 2350.63 | 2350.63 |
| mt38www012 | Un | Material auxiliar para instalações de aquecimento e água quente (material) | 1.000 | 14.06 | 14.06 |
| mo004 | h | Montador de instalações de calefação. (mão de obra) | 1.977 | 40.91 | 80.88 |
| mo103 | h | Ajudante de montador de instalações de calefação. (mão de obra) | 1.977 | 30.78 | 60.85 |
| % | % | Custos diretos complementares | 2 % | 33887.32 | 677.75 |
|  |  | Custos diretos |  |  | 34565.07 |
