# Tubulação para combustível líquido

- Propriedade do ficheiro: CYPE INGENIEROS, S.A.
- Formato: FIEBDC-3/2002
- Âmbito geográfico: Brasil
- Moeda: BRL
- Custos indiretos: 3.00 %
- Despesas gerais: 13.00 %
- Lucro: 6.00 %
- IVA: 17.00 %

## I Instalações

### IC Aquecimento, refrigeração, climatização e água quente

#### ICD Combustível líquido

**ICD100** m Tubulação para combustível líquido.
Tubulação para combustível líquido, colocada superficialmente e fixada ao paramento, formada por tubo de aço-carbono preto, com solda longitudinal por resistência elétrica, série M, de 1/2" DN 15 mm de diâmetro e 2,6 mm de espessura. Incluindo material auxiliar para montagem e fixação, acessórios e peças especiais colocados através de soldagem elétrica, e raspagem e limpeza de óxidos, demão de fundo antioxidante de pelo menos 50 microns de espessura. Totalmente montada, ligada e testada.
Inclui: Marcação. Raspagem e limpeza de óxidos. Aplicação de primer antioxidante. Colocação e fixação de tubos, acessórios e peças especiais.
Critério de medição de projeto: Comprimento medido segundo documentação gráfica de Projeto.
Critério de quantitativos de obra: Medir-se-á o comprimento realmente executado segundo especificações de Projeto.

| Código | Un | Descrição | Rendimento | Preço | Importância |
|---|---|---|---|---|---|
| mt08tan330b | Un | Material auxiliar para montagem e fixação das tubulações de aço, de 1/2" DN 15 mm. (material) | 1.000 | 0.99 | 0.99 |
| mt08tan010be | m | Tubo de aço-carbono preto, com solda longitudinal por resistência elétrica, série M, de 1/2" DN 15 mm de diâmetro e 2,6 mm de espessura, com o preço incrementado em 20% relativamente a acessórios e peças especiais. (material) | 1.000 | 9.37 | 9.37 |
| mt27pfi030 | kg | Primer antioxidante com poliuretano. (material) | 0.008 | 28.26 | 0.23 |
| mo004 | h | Montador de instalações de calefação. (mão de obra) | 0.376 | 42.82 | 16.10 |
| mo103 | h | Ajudante de montador de instalações de calefação. (mão de obra) | 0.376 | 32.08 | 12.06 |
| % | % | Custos diretos complementares | 2 % | 38.75 | 0.78 |
|  |  | Custos diretos |  |  | 39.53 |
