# Tubo de pesca

- Propriedade do ficheiro: CYPE INGENIEROS, S.A.
- Formato: FIEBDC-3/2002
- Âmbito geográfico: Brasil
- Moeda: BRL
- Custos indiretos: 3.00 %
- Despesas gerais: 13.00 %
- Lucro: 6.00 %
- IVA: 17.00 %

## I Instalações

### IC Aquecimento, refrigeração, climatização e água quente

#### ICD Combustível líquido

**ICD114** Un Tubo de pesca.
Tubo de pesca de 2 m de comprimento, formado por tubo de PVC, série B, de 110 mm de diâmetro e 3,2 mm de espessura, para detectar qualquer acumulação de combustível ou de água no fundo do fosso. Incluindo material auxiliar para montagem e fixação à obra, acessórios e peças especiais. Totalmente montado e testado.
Inclui: Marcação. Colocação a seco de tubo, acessórios e peças especiais. Corte do extremo inferior do tubo. Colocação e fixação do tubo de pesca.
Critério de medição de projeto: Número de unidades previstas, segundo documentação gráfica de Projeto.
Critério de quantitativos de obra: Medir-se-á o número de unidades realmente executadas segundo especificações de Projeto.

| Código | Un | Descrição | Rendimento | Preço | Importância |
|---|---|---|---|---|---|
| mt36tie400f | Un | Material auxiliar para montagem e fixação das tubulações de PVC, série B, de 110 mm de diâmetro. (material) | 2.000 | 2.39 | 4.78 |
| mt36tie010fc | m | Tubo de PVC, série B, de 110 mm de diâmetro e 3,2 mm de espessura, com com extremo alargado, com o preço incrementado em 10% relativamente a acessórios e peças especiais. (material) | 2.000 | 17.54 | 35.08 |
| mt11var009 | l | Líquido de limpeza para colagem com adesivo de tubos e acessórios de PVC. (material) | 0.008 | 111.44 | 0.89 |
| mt11var010 | l | Cola para tubos e acessórios de PVC. (material) | 0.004 | 142.02 | 0.57 |
| mo004 | h | Montador de instalações de calefação. (mão de obra) | 0.314 | 40.91 | 12.85 |
| mo103 | h | Ajudante de montador de instalações de calefação. (mão de obra) | 0.314 | 30.78 | 9.66 |
| % | % | Custos diretos complementares | 2 % | 63.83 | 1.28 |
|  |  | Custos diretos |  |  | 65.11 |
