# Sistema de aquecimento e refrigeração por teto radiante, com forro contínuo

- Propriedade do ficheiro: CYPE INGENIEROS, S.A.
- Formato: FIEBDC-3/2002
- Âmbito geográfico: Brasil
- Moeda: BRL
- Custos indiretos: 3.00 %
- Despesas gerais: 13.00 %
- Lucro: 6.00 %
- IVA: 17.00 %

## I Instalações

### IC Aquecimento, refrigeração, climatização e água quente

#### ICE Emissores a água para aquecimento e refrigeração

**ICE019** m² Sistema de aquecimento e refrigeração por teto radiante, com forro contínuo.
Sistema de aquecimento e refrigeração por teto radiante, composto por painéis refrigerantes, de gesso acartonado, para forro contínuo, de 2000x1200 mm e 15 mm de espessura, com circuitos integrados de tubo de polietileno reticulado (PE-X) com barreira de oxigênio, de 9,9 mm de diâmetro e 1,1 mm de espessura e tubulação (desde o coletor até o tê de distribuição) formada por tubo de polietileno reticulado (PE-Xa) com barreira de oxigênio e camada de proteção de polietileno (PE) modificado, de 20 mm de diâmetro exterior e 2 mm de espessura; suspenso da laje com estrutura metálica. Totalmente montado, ligado e testado.
Critérios considerados na determinação do preço da unidade de obra: O preço não inclui a estrutura suporte.
Inclui: Aparafusamento e colocação das placas. Tratamento de juntas. Marcação do traçado da tubulação. Colocação e fixação da tubulação.
Critério de medição de projeto: Superfície útil, medida segundo documentação gráfica de Projeto.
Critério de quantitativos de obra: Medir-se-á a superfície realmente executada segundo especificações de Projeto.

| Código | Un | Descrição | Rendimento | Preço | Importância |
|---|---|---|---|---|---|
| mt38etu100a | Un | Painel refrigerante, de gesso acartonado, para forro contínuo, de 2000x1200 mm e 15 mm de espessura, com circuito integrado de tubo de polietileno reticulado (PE-X) com barreira de oxigênio, de 9,9 mm de diâmetro e 1,1 mm de espessura, com isolamento térmico de poliestireno expandido de 27 mm de espessura, Euroclasse B-s1, d0 de reação ao fogo. (material) | 0.417 | 1758.34 | 733.23 |
| mt37tpu012g | m | Tubo de polietileno reticulado (PE-Xa) com barreira de oxigênio e camada de proteção de polietileno (PE) modificado, de 20 mm de diâmetro exterior e 2 mm de espessura, segundo ISO 15875-2. (material) | 0.100 | 8.84 | 0.88 |
| mt38etu108a | Un | Tê de latão, de 20x9,9x20 mm, sistema de união Quick and Easy, inclusive anéis. (material) | 1.000 | 96.83 | 96.83 |
| mo004 | h | Montador de instalações de calefação. (mão de obra) | 0.105 | 40.91 | 4.30 |
| mo103 | h | Ajudante de montador de instalações de calefação. (mão de obra) | 0.052 | 30.78 | 1.60 |
| % | % | Custos diretos complementares | 2 % | 836.84 | 16.74 |
|  |  | Custos diretos |  |  | 853.58 |
