# Sistema de aquecimento e refrigeração por parede radiante

- Propriedade do ficheiro: CYPE INGENIEROS, S.A.
- Formato: FIEBDC-3/2002
- Âmbito geográfico: Brasil
- Moeda: BRL
- Custos indiretos: 3.00 %
- Despesas gerais: 13.00 %
- Lucro: 6.00 %
- IVA: 17.00 %

## I Instalações

### IC Aquecimento, refrigeração, climatização e água quente

#### ICE Emissores a água para aquecimento e refrigeração

**ICE025** m² Sistema de aquecimento e refrigeração por parede radiante.
Sistema de aquecimento e refrigeração por parede radiante, composto por painéis radiantes de gesso acartonado, com circuitos integrados de tubo de polietileno reticulado (PE-Xa) com barreira de oxigênio, de 9,9 mm de diâmetro e 1,1 mm de espessura, de 800x625x15 mm e tubulação de distribuição formada por tubo de polietileno reticulado (PE-Xa) com barreira de oxigênio e camada de proteção de polietileno (PE) modificado, de 20 mm de diâmetro exterior e 2 mm de espessura. Incluindo elementos de montagem e demais acessórios necessários para o seu correto funcionamento. Totalmente montado, ligado e testado.
Inclui: Marcação dos eixos da estrutura metálica. Nivelamento e aparafusamento dos perfis da estrutura metálica. Colocação e aparafusamento dos painéis. Tratamento de juntas. Marcação da tubulação de distribuição. Colocação e fixação da tubulação. Ligação dos painéis com a tubulação de distribuição e entre eles. Ligação da tubulação de distribuição com o coletor.
Critério de medição de projeto: Superfície útil, medida segundo documentação gráfica de Projeto.
Critério de quantitativos de obra: Medir-se-á a superfície realmente executada segundo especificações de Projeto.

| Código | Un | Descrição | Rendimento | Preço | Importância |
|---|---|---|---|---|---|
| mt12psg050c | m | Mestra 60/27 de chapa de aço galvanizado, de largura 60 mm. (material) | 3.200 | 2.49 | 7.97 |
| mt38etu200m | m² | Painel radiante de gesso acartonado, com circuito integrado de tubo de polietileno reticulado (PE-Xa) com barreira de oxigênio, de 9,9 mm de diâmetro e 1,1 mm de espessura, de 800x625x15 mm, para sistema de aquecimento e refrigeração por parede e teto radiante, para fixação com parafusos sobre estrutura metálica. (material) | 1.000 | 1089.39 | 1089.39 |
| mt38etu210a | Un | Parafuso para a fixação de painel de sistema de aquecimento e refrigeração por parede e teto radiante a estrutura metálica, de 33 mm de comprimento. (material) | 15.000 | 0.29 | 4.35 |
| mt38etu211a | m | Fita para juntas entre painéis de sistema de aquecimento e refrigeração por parede e teto radiante. (material) | 0.450 | 165.20 | 74.34 |
| mt38etu212a | kg | Argamassa para juntas entre painéis de sistema de aquecimento e refrigeração por parede e teto radiante. (material) | 0.700 | 197.51 | 138.26 |
| mt38etu108a | Un | Tê de latão, de 20x9,9x20 mm, sistema de união Quick and Easy, inclusive anéis. (material) | 1.000 | 96.83 | 96.83 |
| mt37tpu012g | m | Tubo de polietileno reticulado (PE-Xa) com barreira de oxigênio e camada de proteção de polietileno (PE) modificado, de 20 mm de diâmetro exterior e 2 mm de espessura, segundo ISO 15875-2. (material) | 0.100 | 8.84 | 0.88 |
| mo004 | h | Montador de instalações de calefação. (mão de obra) | 0.209 | 40.91 | 8.55 |
| mo103 | h | Ajudante de montador de instalações de calefação. (mão de obra) | 0.209 | 30.78 | 6.43 |
| % | % | Custos diretos complementares | 2 % | 1427.00 | 28.54 |
|  |  | Custos diretos |  |  | 1455.54 |
