# Painel

- Propriedade do ficheiro: CYPE INGENIEROS, S.A.
- Formato: FIEBDC-3/2002
- Âmbito geográfico: Brasil
- Moeda: BRL
- Custos indiretos: 3.00 %
- Despesas gerais: 13.00 %
- Lucro: 6.00 %
- IVA: 17.00 %

## I Instalações

### IC Aquecimento, refrigeração, climatização e água quente

#### ICE Emissores a água para aquecimento e refrigeração

**ICE045** Un Painel.
Painel simples, de chapa de aço, em instalações de água quente até 6 bar e 110°C, de 300x300x47 mm, emissão calorífica 86 kcal/h para uma diferença média de temperatura de 50°C entre o radiador e o ambiente, inclusive tampões, reduções e juntas, em instalação de aquecimento central por água, com sistema bitubo. Inclusive válvula de secionamento termostática, detentor, purgador automático, ancoragens, suportes, nípeis de ligação à tubulação de distribuição e todos os acessórios necessários para o seu correto funcionamento. Totalmente montado, ligado e testado.
Inclui: Marcação através de molde. Fixação em paramento com elementos de ancoragem. Localização e fixação das unidades. Montagem de acessórios. Ligação com a rede de abastecimento de água.
Critério de medição de projeto: Número de unidades previstas, segundo documentação gráfica de Projeto.
Critério de quantitativos de obra: Medir-se-á o número de unidades realmente executadas segundo especificações de Projeto.

| Código | Un | Descrição | Rendimento | Preço | Importância |
|---|---|---|---|---|---|
| mt38emi300aaa1 | Un | Painel simples, de chapa de aço, em instalações de água quente até 6 bar e 110°C, de 300x300x47 mm, emissão calorífica 86 kcal/h para uma diferença média de temperatura de 50°C entre o radiador e o ambiente, inclusive tampões, reduções e juntas. (material) | 1.000 | 154.03 | 154.03 |
| mt38emi301 | Un | Kit para montagem de radiador de chapa de aço, composto por suportes, purgador automático, spray de tinta para retoques e outros acessórios necessários. (material) | 1.000 | 57.59 | 57.59 |
| mt38emi113 | Un | Kit para ligação de radiador de chapa de aço à tubulação de distribuição, composto por válvula de secionamento termostática, detentor, ligações e outros acessórios necessários. (material) | 1.000 | 172.78 | 172.78 |
| mo004 | h | Montador de instalações de calefação. (mão de obra) | 0.345 | 40.91 | 14.11 |
| mo103 | h | Ajudante de montador de instalações de calefação. (mão de obra) | 0.345 | 30.78 | 10.62 |
| % | % | Custos diretos complementares | 2 % | 409.13 | 8.18 |
|  |  | Custos diretos |  |  | 417.31 |
