# Coletor para aquecimento e refrigeração por piso radiante

- Propriedade do ficheiro: CYPE INGENIEROS, S.A.
- Formato: FIEBDC-3/2002
- Âmbito geográfico: Brasil
- Moeda: BRL
- Custos indiretos: 3.00 %
- Despesas gerais: 13.00 %
- Lucro: 6.00 %
- IVA: 17.00 %

## I Instalações

### IC Aquecimento, refrigeração, climatização e água quente

#### ICE Emissores a água para aquecimento e refrigeração

**ICE100** Un Coletor para aquecimento e refrigeração por piso radiante.
Coletor pré-montado de poliamida reforçada, para 4 circuitos, composto de ligações principais de 1", derivações de 3/4", termômetros, purgadores manuais, válvula de enchimento, válvula de esvaziamento, medidores de vazão, tampões terminais e suportes, nípeis fêmea de 16 mm x 3/4" eurocone, registros de esfera para fecho do circuito do coletor, curvatubos de plástico, montado em armário de aço galvanizado, de 80x550x730 mm com porta. Totalmente montado, ligado e testado.
Inclui: Marcação da localização do coletor. Colocação do armário para o coletor. Colocação do coletor. Ligação das tubulações ao coletor. Ligação do coletor à rede de distribuição interior ou à caldeira.
Critério de medição de projeto: Número de unidades previstas, segundo documentação gráfica de Projeto.
Critério de quantitativos de obra: Medir-se-á o número de unidades realmente executadas segundo especificações de Projeto.

| Código | Un | Descrição | Rendimento | Preço | Importância |
|---|---|---|---|---|---|
| mt37alu009c | Un | Coletor pré-montado de poliamida reforçada, para 4 circuitos, composto de ligações principais de 1", derivações de 3/4", termômetros, purgadores manuais, válvula de enchimento, válvula de esvaziamento, medidores de vazão, tampões terminais e suportes. (material) | 1.000 | 1198.12 | 1198.12 |
| mt37alu005c | Un | Nípel fêmea de 16 mm x 3/4" eurocone. (material) | 8.000 | 23.93 | 191.44 |
| mt37alu082a | Un | Registro de esfera para fecho do circuito do coletor de 1" de diâmetro. (material) | 2.000 | 115.10 | 230.20 |
| mt37alu015a | Un | Curvatubos de plástico. (material) | 8.000 | 7.86 | 62.88 |
| mt37alu031y | Un | Armário de aço galvanizado, de 80x550x730 mm, para coletor de 2 a 4 saídas, regulável em altura, com barra curvatubos. (material) | 1.000 | 459.30 | 459.30 |
| mt37alu032a | Un | Porta bloqueável para armário de aço, acabamento pintado cor branca RAL 9010, de 500x730 mm. (material) | 1.000 | 567.61 | 567.61 |
| mo004 | h | Montador de instalações de calefação. (mão de obra) | 1.672 | 40.91 | 68.40 |
| mo103 | h | Ajudante de montador de instalações de calefação. (mão de obra) | 1.672 | 30.78 | 51.46 |
| % | % | Custos diretos complementares | 2 % | 2829.41 | 56.59 |
|  |  | Custos diretos |  |  | 2886.00 |
