# Sistema de aquecimento e refrigeração por piso radiante, em seco

- Propriedade do ficheiro: CYPE INGENIEROS, S.A.
- Formato: FIEBDC-3/2002
- Âmbito geográfico: Brasil
- Moeda: BRL
- Custos indiretos: 3.00 %
- Despesas gerais: 13.00 %
- Lucro: 6.00 %
- IVA: 17.00 %

## I Instalações

### IC Aquecimento, refrigeração, climatização e água quente

#### ICE Emissores a água para aquecimento e refrigeração

**ICE120** m² Sistema de aquecimento e refrigeração por piso radiante, em seco.
Sistema de aquecimento por piso radiante, composto por, banda de espuma de polietileno (PE), de 150x10 mm, painel isolante moldado, de 1200x800 mm e 30 mm de espessura, de poliestireno expandido (EPS), com difusores de alumínio e tubo de polietileno reticulado (PE-Xa) com barreira de oxigênio e camada de proteção de polietileno (PE) modificado, de 16 mm de diâmetro exterior e 2 mm de espessura. Totalmente montado, ligado e testado.
Inclui: Preparação e limpeza da superfície de apoio. Marcação da instalação. Fixação do rodapé perimetral. Colocação dos painéis. Marcação do traçado da tubulação. Colocação e fixação das tubulações.
Critério de medição de projeto: Superfície útil, medida segundo documentação gráfica de Projeto.
Critério de quantitativos de obra: Medir-se-á a superfície realmente executada segundo especificações de Projeto.

| Código | Un | Descrição | Rendimento | Preço | Importância |
|---|---|---|---|---|---|
| mt17epu021a | m | Banda de espuma de polietileno (PE), de 150x10 mm, com fitas autoadesivas. (material) | 0.600 | 21.22 | 12.73 |
| mt17epu009a | Un | Painel isolante moldado, de 1200x800 mm e 30 mm de espessura, de poliestireno expandido (EPS), com difusores de alumínio, com propagação retardada da chama Euroclasse E, espaçamento do tubo múltiplo de 20 cm. (material) | 1.042 | 201.89 | 210.37 |
| mt37tpu012a | m | Tubo de polietileno reticulado (PE-Xa) com barreira de oxigênio e camada de proteção de polietileno (PE) modificado, de 16 mm de diâmetro exterior e 2 mm de espessura, segundo ISO 15875-2. (material) | 5.000 | 8.84 | 44.20 |
| mo004 | h | Montador de instalações de calefação. (mão de obra) | 0.700 | 40.91 | 28.64 |
| mo103 | h | Ajudante de montador de instalações de calefação. (mão de obra) | 0.700 | 30.78 | 21.55 |
| % | % | Custos diretos complementares | 2 % | 317.49 | 6.35 |
|  |  | Custos diretos |  |  | 323.84 |
