# Sistema de aquecimento e refrigeração por piso radiante de baixa altura, com camada de argamassa

- Propriedade do ficheiro: CYPE INGENIEROS, S.A.
- Formato: FIEBDC-3/2002
- Âmbito geográfico: Brasil
- Moeda: BRL
- Custos indiretos: 3.00 %
- Despesas gerais: 13.00 %
- Lucro: 6.00 %
- IVA: 17.00 %

## I Instalações

### IC Aquecimento, refrigeração, climatização e água quente

#### ICE Emissores a água para aquecimento e refrigeração

**ICE130** m² Sistema de aquecimento e refrigeração por piso radiante de baixa altura, com camada de argamassa.
Sistema de aquecimento por piso radiante de baixa altura, composto por, banda de espuma de polietileno (PE), de 60x8 mm, painel porta-tubos de poliestireno, válido para tubo de 9,9 mm de diâmetro, com tela autocolante, de 1120x720 mm e 12 mm de altura total, tubo de polietileno reticulado (PE-Xa) com barreira de oxigênio, de 9,9 mm de diâmetro exterior e 1,1 mm de espessura e argamassa autonivelante, com resistência à compressão de 20 N/mm², resistência à flexão de 4 N/mm², de 15 mm de espessura. Totalmente montado, ligado e testado.
Inclui: Preparação e limpeza da superfície de apoio. Marcação da instalação. Fixação do rodapé perimetral. Colocação dos painéis. Marcação do traçado da tubulação. Colocação e fixação das tubulações. Derramamento e espalhamento da camada de argamassa autonivelante.
Critério de medição de projeto: Superfície útil, medida segundo documentação gráfica de Projeto.
Critério de quantitativos de obra: Medir-se-á a superfície realmente executada segundo especificações de Projeto.

| Código | Un | Descrição | Rendimento | Preço | Importância |
|---|---|---|---|---|---|
| mt17epu026a | m | Banda de espuma de polietileno (PE), de 60x8 mm. (material) | 0.600 | 14.75 | 8.85 |
| mt17epu015e | m² | Painel porta-tubos de poliestireno, válido para tubo de 9,9 mm de diâmetro, com tela autocolante, de 1120x720 mm e 12 mm de altura total, espaçamento do tubo múltiplo de 5 cm. (material) | 1.000 | 232.65 | 232.65 |
| mt37tpu017e | m | Tubo de polietileno reticulado (PE-Xa) com barreira de oxigênio, de 9,9 mm de diâmetro exterior e 1,1 mm de espessura, segundo ISO 15875-2. (material) | 10.000 | 7.30 | 73.00 |
| mt09mal020a | m³ | Argamassa autonivelante, com resistência à compressão de 20 N/mm², resistência à flexão de 4 N/mm², à base de sulfato de cálcio, para espessuras de 2,5 a 7,0 cm, usada em nivelação de pisos. (material) | 0.015 | 637.56 | 9.56 |
| mt08aaa010a | m³ | Água. (material) | 0.004 | 3.79 | 0.02 |
| mq06pym020 | h | Misturadora-bombeadora para argamassas autonivelantes. (equipamento) | 0.050 | 40.14 | 2.01 |
| mo004 | h | Montador de instalações de calefação. (mão de obra) | 0.700 | 40.91 | 28.64 |
| mo103 | h | Ajudante de montador de instalações de calefação. (mão de obra) | 0.700 | 30.78 | 21.55 |
| mo031 | h | Aplicador de argamassa autonivelante. (mão de obra) | 0.052 | 32.24 | 1.68 |
| mo069 | h | Ajudante de aplicador de argamassa autonivelante. (mão de obra) | 0.052 | 30.23 | 1.57 |
| % | % | Custos diretos complementares | 2 % | 379.53 | 7.59 |
|  |  | Custos diretos |  |  | 387.12 |
