# Sistema de aquecimento e refrigeração por piso radiante de baixa altura, em seco

- Propriedade do ficheiro: CYPE INGENIEROS, S.A.
- Formato: FIEBDC-3/2002
- Âmbito geográfico: Brasil
- Moeda: BRL
- Custos indiretos: 3.00 %
- Despesas gerais: 13.00 %
- Lucro: 6.00 %
- IVA: 17.00 %

## I Instalações

### IC Aquecimento, refrigeração, climatização e água quente

#### ICE Emissores a água para aquecimento e refrigeração

**ICE135** m² Sistema de aquecimento e refrigeração por piso radiante de baixa altura, em seco.
Sistema de aquecimento por piso radiante de baixa altura, composto por, banda de espuma de polietileno (PE), de 60x8 mm, painel isolante moldado, de poliestireno expandido (EPS), de 1200x750 mm e 15 mm de espessura, com difusores de alumínio e tubo de polietileno reticulado (PE-Xa) com barreira de oxigênio, de 12 mm de diâmetro exterior e 1,7 mm de espessura. Totalmente montado, ligado e testado.
Inclui: Preparação e limpeza da superfície de apoio. Marcação da instalação. Fixação do rodapé perimetral. Colocação dos painéis. Marcação do traçado da tubulação. Colocação e fixação das tubulações.
Critério de medição de projeto: Superfície útil, medida segundo documentação gráfica de Projeto.
Critério de quantitativos de obra: Medir-se-á a superfície realmente executada segundo especificações de Projeto.

| Código | Un | Descrição | Rendimento | Preço | Importância |
|---|---|---|---|---|---|
| mt17epu026a | m | Banda de espuma de polietileno (PE), de 60x8 mm. (material) | 0.600 | 14.75 | 8.85 |
| mt17epu014a | Un | Painel isolante moldado, de poliestireno expandido (EPS), de 1200x750 mm e 15 mm de espessura, com difusores de alumínio, espaçamento do tubo múltiplo de 12,5 cm. (material) | 1.111 | 466.86 | 518.68 |
| mt37tpu014aa | m | Tubo de polietileno reticulado (PE-Xa) com barreira de oxigênio, de 12 mm de diâmetro exterior e 1,7 mm de espessura, segundo ISO 15875-2. (material) | 8.000 | 5.82 | 46.56 |
| mo004 | h | Montador de instalações de calefação. (mão de obra) | 0.700 | 40.91 | 28.64 |
| mo103 | h | Ajudante de montador de instalações de calefação. (mão de obra) | 0.700 | 30.78 | 21.55 |
| % | % | Custos diretos complementares | 2 % | 624.28 | 12.49 |
|  |  | Custos diretos |  |  | 636.77 |
