# Grupo de impulsão para coletor

- Propriedade do ficheiro: CYPE INGENIEROS, S.A.
- Formato: FIEBDC-3/2002
- Âmbito geográfico: Brasil
- Moeda: BRL
- Custos indiretos: 3.00 %
- Despesas gerais: 13.00 %
- Lucro: 6.00 %
- IVA: 17.00 %

## I Instalações

### IC Aquecimento, refrigeração, climatização e água quente

#### ICE Emissores a água para aquecimento e refrigeração

**ICE160** Un Grupo de impulsão para coletor.
Grupo de impulsão, instalação vertical em coletor, válido para instalação de piso radiante até 10 kW, formado por circulador Wilo Yonos RS 15/6, válvula termostática e válvula antirretorno. Totalmente montado, ligado e testado.
Inclui: Colocação e fixação do grupo de impulsão ao coletor. Ligação elétrica da bomba de circulação.
Critério de medição de projeto: Número de unidades previstas, segundo documentação gráfica de Projeto.
Critério de quantitativos de obra: Medir-se-á o número de unidades realmente executadas segundo especificações de Projeto.

| Código | Un | Descrição | Rendimento | Preço | Importância |
|---|---|---|---|---|---|
| mt38gpu021e | Un | Grupo de impulsão, instalação vertical em coletor, válido para instalação de piso radiante até 10 kW, formado por circulador Wilo Yonos RS 15/6, válvula termostática e válvula antirretorno. (material) | 1.000 | 7480.42 | 7480.42 |
| mo004 | h | Montador de instalações de calefação. (mão de obra) | 0.209 | 40.91 | 8.55 |
| mo103 | h | Ajudante de montador de instalações de calefação. (mão de obra) | 0.209 | 30.78 | 6.43 |
| % | % | Custos diretos complementares | 2 % | 7495.40 | 149.91 |
|  |  | Custos diretos |  |  | 7645.31 |
