# Centralita para grupo de impulsão para coletor

- Propriedade do ficheiro: CYPE INGENIEROS, S.A.
- Formato: FIEBDC-3/2002
- Âmbito geográfico: Brasil
- Moeda: BRL
- Custos indiretos: 3.00 %
- Despesas gerais: 13.00 %
- Lucro: 6.00 %
- IVA: 17.00 %

## I Instalações

### IC Aquecimento, refrigeração, climatização e água quente

#### ICE Emissores a água para aquecimento e refrigeração

**ICE162** Un Centralita para grupo de impulsão para coletor.
Sistema para controle da temperatura da água de impulsão por acionamento da válvula motorizada de 3 vias, controle da caldeira, da produção de água quente e da bomba de circulação e programação semanal com 9 horários pré-configurados e 4 horários de livre programação, em instalações de aquecimento, formado por central de controle, sonda de temperatura de impulsão e sonda de temperatura exterior. Totalmente montada, ligada e testada.
Inclui: Colocação, fixação e ligação elétrica e de comunicação com todos os elementos que o exigem na instalação.
Critério de medição de projeto: Número de unidades previstas, segundo documentação gráfica de Projeto.
Critério de quantitativos de obra: Medir-se-á o número de unidades realmente executadas segundo especificações de Projeto.

| Código | Un | Descrição | Rendimento | Preço | Importância |
|---|---|---|---|---|---|
| mt38esu058a | Un | Sistema para controle da temperatura da água de impulsão por acionamento da válvula motorizada de 3 vias, controle da caldeira, da produção de água quente e da bomba de circulação e programação semanal com 9 horários pré-configurados e 4 horários de livre programação, em instalações de aquecimento, formado por central de controle, sonda de temperatura de impulsão e sonda de temperatura exterior. (material) | 1.000 | 2491.47 | 2491.47 |
| mo004 | h | Montador de instalações de calefação. (mão de obra) | 0.209 | 40.91 | 8.55 |
| mo103 | h | Ajudante de montador de instalações de calefação. (mão de obra) | 0.209 | 30.78 | 6.43 |
| % | % | Custos diretos complementares | 2 % | 2506.45 | 50.13 |
|  |  | Custos diretos |  |  | 2556.58 |
