# Fan-coil de teto, sistema de dois tubos, com distribuição por embocaduras tubulares

- Propriedade do ficheiro: CYPE INGENIEROS, S.A.
- Formato: FIEBDC-3/2002
- Âmbito geográfico: Brasil
- Moeda: BRL
- Custos indiretos: 3.00 %
- Despesas gerais: 13.00 %
- Lucro: 6.00 %
- IVA: 17.00 %

## I Instalações

### IC Aquecimento, refrigeração, climatização e água quente

#### ICF Unidades não autônomas de climatização

**ICF020** Un Fan-coil de teto, sistema de dois tubos, com distribuição por embocaduras tubulares.
Fan-coil horizontal sem envolvente, com descarga por embocaduras tubulares, sistema de dois tubos, potência frigorífica total nominal de 1,65 kW (temperatura úmida de entrada do ar: 19°C; temperatura de entrada da água: 7°C, salto térmico: 5°C), potência calorífica nominal de 1,6 kW (temperatura de entrada do ar: 20°C; temperatura de entrada da água: 50°C), de 3 velocidades, vazão de água nominal de 0,358 m³/h, vazão de ar nominal de 220 m³/h, pressão de ar nominal de 27 Pa e potência sonora nominal de 46 dBA, com válvula de três vias com bypass (4 vias), com acionador. Inclusive elementos para suspensão ao teto. Totalmente montado, ligado e colocado em funcionamento pela empresa instaladora para a verificação do seu correto funcionamento.
Inclui: Implantação da unidade. Colocação e fixação da unidade. Ligação com as redes de abastecimento de água, elétrica, de coleta de condensados, e de dutos. Colocação em funcionamento.
Critério de medição de projeto: Número de unidades previstas, segundo documentação gráfica de Projeto.
Critério de quantitativos de obra: Medir-se-á o número de unidades realmente executadas segundo especificações de Projeto.

| Código | Un | Descrição | Rendimento | Preço | Importância |
|---|---|---|---|---|---|
| mt42ftc500eab | Un | Fan-coil horizontal sem envolvente, com descarga por embocaduras tubulares, sistema de dois tubos, potência frigorífica total nominal de 1,65 kW (temperatura úmida de entrada do ar: 19°C; temperatura de entrada da água: 7°C, salto térmico: 5°C), potência calorífica nominal de 1,6 kW (temperatura de entrada do ar: 20°C; temperatura de entrada da água: 50°C), de 3 velocidades, vazão de água nominal de 0,358 m³/h, vazão de ar nominal de 220 m³/h, pressão de ar nominal de 27 Pa e potência sonora nominal de 46 dBA. (material) | 1.000 | 3245.96 | 3245.96 |
| mt42vsi010dg | Un | Válvula de três vias com bypass (4 vias), com acionador; inclusive ligações e montagem. (material) | 1.000 | 669.69 | 669.69 |
| mt37sve010b | Un | Registro de esfera de latão niquelado para enroscar de 1/2". (material) | 2.000 | 14.77 | 29.54 |
| mt42www090 | Un | Kit de suportes para suspensão ao teto, formado por quatro barras roscadas de aço galvanizado, com as correspondentes buchas, porcas e arruelas. (material) | 1.000 | 147.33 | 147.33 |
| mo005 | h | Instalador de ar condicionado. (mão de obra) | 3.550 | 40.91 | 145.23 |
| mo104 | h | Ajudante de instalador de ar condicionado. (mão de obra) | 3.550 | 30.78 | 109.27 |
| % | % | Custos diretos complementares | 2 % | 4347.02 | 86.94 |
|  |  | Custos diretos |  |  | 4433.96 |
