# Fan-coil de cassete, sistema de dois tubos

- Propriedade do ficheiro: CYPE INGENIEROS, S.A.
- Formato: FIEBDC-3/2002
- Âmbito geográfico: Brasil
- Moeda: BRL
- Custos indiretos: 3.00 %
- Despesas gerais: 13.00 %
- Lucro: 6.00 %
- IVA: 17.00 %

## I Instalações

### IC Aquecimento, refrigeração, climatização e água quente

#### ICF Unidades não autônomas de climatização

**ICF050** Un Fan-coil de cassete, sistema de dois tubos.
Fan-coil de cassete, sistema de dois tubos, de 570x570x295 mm, potência frigorífica total nominal de 2,03 kW (temperatura úmida de entrada do ar: 19°C; temperatura de entrada da água: 7°C, salto térmico: 5°C), potência calorífica nominal de 2,69 kW (temperatura de entrada do ar: 20°C; temperatura de entrada da água: 50°C), de 3 velocidades, vazão de água nominal de 0,418 m³/h, vazão de ar nominal de 360 m³/h e potência sonora nominal de 38 dBA, com válvula de três vias com bypass (4 vias), com acionador. Inclusive elementos para suspensão ao teto. Totalmente montado, ligado e colocado em funcionamento pela empresa instaladora para a verificação do seu correto funcionamento.
Inclui: Implantação da unidade. Colocação e fixação da unidade. Ligação com as redes de abastecimento de água, elétrica e de coleta de condensados. Colocação em funcionamento.
Critério de medição de projeto: Número de unidades previstas, segundo documentação gráfica de Projeto.
Critério de quantitativos de obra: Medir-se-á o número de unidades realmente executadas segundo especificações de Projeto.

| Código | Un | Descrição | Rendimento | Preço | Importância |
|---|---|---|---|---|---|
| mt42ftc300ab | Un | Fan-coil de cassete, sistema de dois tubos, de 570x570x295 mm, potência frigorífica total nominal de 2,03 kW (temperatura úmida de entrada do ar: 19°C; temperatura de entrada da água: 7°C, salto térmico: 5°C), potência calorífica nominal de 2,69 kW (temperatura de entrada do ar: 20°C; temperatura de entrada da água: 50°C), de 3 velocidades, vazão de água nominal de 0,418 m³/h, vazão de ar nominal de 360 m³/h e potência sonora nominal de 38 dBA. (material) | 1.000 | 6172.75 | 6172.75 |
| mt42vsi010eh | Un | Válvula de três vias com bypass (4 vias), com acionador; inclusive ligações e montagem. (material) | 1.000 | 750.06 | 750.06 |
| mt37sve010b | Un | Registro de esfera de latão niquelado para enroscar de 1/2". (material) | 2.000 | 14.77 | 29.54 |
| mt42www090 | Un | Kit de suportes para suspensão ao teto, formado por quatro barras roscadas de aço galvanizado, com as correspondentes buchas, porcas e arruelas. (material) | 1.000 | 147.33 | 147.33 |
| mo005 | h | Instalador de ar condicionado. (mão de obra) | 3.658 | 40.91 | 149.65 |
| mo104 | h | Ajudante de instalador de ar condicionado. (mão de obra) | 3.658 | 30.78 | 112.59 |
| % | % | Custos diretos complementares | 2 % | 7361.92 | 147.24 |
|  |  | Custos diretos |  |  | 7509.16 |
