# Cortina de ar

- Propriedade do ficheiro: CYPE INGENIEROS, S.A.
- Formato: FIEBDC-3/2002
- Âmbito geográfico: Brasil
- Moeda: BRL
- Custos indiretos: 3.00 %
- Despesas gerais: 13.00 %
- Lucro: 6.00 %
- IVA: 17.00 %

## I Instalações

### IC Aquecimento, refrigeração, climatização e água quente

#### ICF Unidades não autônomas de climatização

**ICF130** Un Cortina de ar.
Cortina de ar, com caixa metálica envernizada cor branca RAL 9003, de 1080x210x250 mm (recomendado para altura máxima 3 m), vazão de ar 1400 m³/h, ventilador tangencial de alto rendimento com motor para alimentação monofásica a 230 V, de duas velocidades, controle remoto para selecção de velocidade. Totalmente montado, ligado e colocado em funcionamento pela empresa instaladora para a verificação do seu correto funcionamento.
Inclui: Implantação da unidade. Colocação e fixação da unidade. Ligação. Colocação em funcionamento.
Critério de medição de projeto: Número de unidades previstas, segundo documentação gráfica de Projeto.
Critério de quantitativos de obra: Medir-se-á o número de unidades realmente executadas segundo especificações de Projeto.

| Código | Un | Descrição | Rendimento | Preço | Importância |
|---|---|---|---|---|---|
| mt42csp110caa | Un | Cortina de ar, com caixa metálica envernizada cor branca RAL 9003, de 1080x210x250 mm (recomendado para altura máxima 3 m), vazão de ar 1400 m³/h, ventilador tangencial de alto rendimento com motor para alimentação monofásica a 230 V, de duas velocidades, controle remoto para selecção de velocidade. (material) | 1.000 | 4324.31 | 4324.31 |
| mo005 | h | Instalador de ar condicionado. (mão de obra) | 3.135 | 40.91 | 128.25 |
| mo104 | h | Ajudante de instalador de ar condicionado. (mão de obra) | 3.135 | 30.78 | 96.50 |
| % | % | Custos diretos complementares | 2 % | 4549.06 | 90.98 |
|  |  | Custos diretos |  |  | 4640.04 |
