# Recuperador de ar quente estratificado

- Propriedade do ficheiro: CYPE INGENIEROS, S.A.
- Formato: FIEBDC-3/2002
- Âmbito geográfico: Brasil
- Moeda: BRL
- Custos indiretos: 3.00 %
- Despesas gerais: 13.00 %
- Lucro: 6.00 %
- IVA: 17.00 %

## I Instalações

### IC Aquecimento, refrigeração, climatização e água quente

#### ICF Unidades não autônomas de climatização

**ICF140** Un Recuperador de ar quente estratificado.
Recuperador de ar quente estratificado de projeção vertical, com caixa de chapa de aço galvanizado, envernizada, de 634x634x488 mm, vazão de ar 2500 m³/h, nível sonoro a 4 m 52 dBA, ventilador helicoidal de alumínio com motor para alimentação trifásica a 400 V, 6 polos (900 r.p.m.), termostato de regulação e contactor trifásico com protetor térmico incorporado. Totalmente montado, ligado e colocado em funcionamento pela empresa instaladora para a verificação do seu correto funcionamento.
Inclui: Implantação da unidade. Colocação e fixação da unidade. Ligado com as redes de abastecimento de água e elétrica. Colocação em funcionamento.
Critério de medição de projeto: Número de unidades previstas, segundo documentação gráfica de Projeto.
Critério de quantitativos de obra: Medir-se-á o número de unidades realmente executadas segundo especificações de Projeto.

| Código | Un | Descrição | Rendimento | Preço | Importância |
|---|---|---|---|---|---|
| mt42sab110aj | Un | Recuperador de ar quente estratificado de projeção vertical, com caixa de chapa de aço galvanizado, envernizada, de 634x634x488 mm, vazão de ar 2500 m³/h, nível sonoro a 4 m 52 dBA, ventilador helicoidal de alumínio com motor para alimentação trifásica a 400 V, 6 polos (900 r.p.m.), termostato de regulação e contactor trifásico com protetor térmico incorporado. (material) | 1.000 | 3787.13 | 3787.13 |
| mo005 | h | Instalador de ar condicionado. (mão de obra) | 3.867 | 40.91 | 158.20 |
| mo104 | h | Ajudante de instalador de ar condicionado. (mão de obra) | 3.867 | 30.78 | 119.03 |
| % | % | Custos diretos complementares | 2 % | 4064.36 | 81.29 |
|  |  | Custos diretos |  |  | 4145.65 |
