# Caixa de fogo pré-fabricada

- Propriedade do ficheiro: CYPE INGENIEROS, S.A.
- Formato: FIEBDC-3/2002
- Âmbito geográfico: Brasil
- Moeda: BRL
- Custos indiretos: 3.00 %
- Despesas gerais: 13.00 %
- Lucro: 6.00 %
- IVA: 17.00 %

## I Instalações

### IC Aquecimento, refrigeração, climatização e água quente

#### ICH Caixas de fogo, recuperadores de calor, fogões e salamandras

**ICH015** Un Caixa de fogo pré-fabricada.
Caixa de fogo de queimador aberto a lenha, de carregamento frontal, potência 7 kW (6.020 kcal/h), cor preto, de chapa de aço, com pé, painéis de ferro fundido no fundo e laterais da caixa de fogo, gaveta de coleta de cinzas, embelezador do duto de evacuação dos produtos da combustão e arremate superior para fixação ao teto com grelha de ventilação. Incluindo acessórios de ligação ao duto de evacuação dos produtos da combustão, sem incluir esse duto. Totalmente montado e ligado.
Inclui: Implantação da caixa de fogo. Disposição dos elementos. Montagem da caixa de fogo e respectivos acessórios. Fixação da chaminé ao paramento. Ligação ao duto de evacuação.
Critério de medição de projeto: Número de unidades previstas, segundo documentação gráfica de Projeto.
Critério de quantitativos de obra: Medir-se-á o número de unidades realmente executadas segundo especificações de Projeto.

| Código | Un | Descrição | Rendimento | Preço | Importância |
|---|---|---|---|---|---|
| mt38chf015a | Un | Caixa de fogo de queimador aberto a lenha, de carregamento frontal, potência 7 kW (6.020 kcal/h), cor preto, de chapa de aço, com pé, painéis de ferro fundido no fundo e laterais da caixa de fogo, gaveta de coleta de cinzas, embelezador do duto de evacuação dos produtos da combustão e arremate superior para fixação ao teto com grelha de ventilação. (material) | 1.000 | 8518.52 | 8518.52 |
| mt38www010 | Un | Material auxiliar para instalações de aquecimento. (material) | 1.000 | 11.25 | 11.25 |
| mo004 | h | Montador de instalações de calefação. (mão de obra) | 0.836 | 40.91 | 34.20 |
| mo103 | h | Ajudante de montador de instalações de calefação. (mão de obra) | 0.836 | 30.78 | 25.73 |
| % | % | Custos diretos complementares | 2 % | 8589.70 | 171.79 |
|  |  | Custos diretos |  |  | 8761.49 |
