# Salamandra a pellets

- Propriedade do ficheiro: CYPE INGENIEROS, S.A.
- Formato: FIEBDC-3/2002
- Âmbito geográfico: Brasil
- Moeda: BRL
- Custos indiretos: 3.00 %
- Despesas gerais: 13.00 %
- Lucro: 6.00 %
- IVA: 17.00 %

## I Instalações

### IC Aquecimento, refrigeração, climatização e água quente

#### ICH Caixas de fogo, recuperadores de calor, fogões e salamandras

**ICH030** Un Salamandra a pellets.
Salamandra a pellets, potência térmica nominal de 3,8 a 9 kW, rendimento 89%, volume de aquecimento, calculado com um requisito de 40 W/m³, 220 m³, revestimento de maiólica cor antracite, sistema de ventilação forçada controlada eletronicamente, com comando à distância, composta de frontal (porta, grelha e porta inferior) de ferro fundido, queimador de blocos refratários, queimador de ferro fundido, cristal cerâmico resistente a 800°C, painel de controle com ecrã de led, termostato-programador, difusor de fluxo de ar direcionável, punho oculto para abertura, humidificador de ar ambiental e reservatório para pellets de 25 litros. Inclusive acessórios de ligação ao duto de evacuação dos produtos da combustão, sem incluir esse duto. Totalmente montado e ligado.
Inclui: Implantação da salamandra. Disposição dos elementos. Montagem da salamandra e respectivos acessórios. Ligação ao duto de evacuação.
Critério de medição de projeto: Número de unidades previstas, segundo documentação gráfica de Projeto.
Critério de quantitativos de obra: Medir-se-á o número de unidades realmente executadas segundo especificações de Projeto.

| Código | Un | Descrição | Rendimento | Preço | Importância |
|---|---|---|---|---|---|
| mt38arc020kj | Un | Salamandra a pellets, potência térmica nominal de 3,8 a 9 kW, rendimento 89%, volume de aquecimento, calculado com um requisito de 40 W/m³, 220 m³, revestimento de maiólica cor antracite, sistema de ventilação forçada controlada eletronicamente, com comando à distância, composta de frontal (porta, grelha e porta inferior) de ferro fundido, queimador de blocos refratários, queimador de ferro fundido, cristal cerâmico resistente a 800°C, painel de controle com ecrã de led, termostato-programador, difusor de fluxo de ar direcionável, punho oculto para abertura, humidificador de ar ambiental e reservatório para pellets de 25 litros. (material) | 1.000 | 18935.63 | 18935.63 |
| mt38arc600a | Un | Colocação em funcionamento e formação no manuseio de salamandra a pellets. (material) | 1.000 | 401.82 | 401.82 |
| mo004 | h | Montador de instalações de calefação. (mão de obra) | 1.045 | 40.91 | 42.75 |
| mo103 | h | Ajudante de montador de instalações de calefação. (mão de obra) | 1.045 | 30.78 | 32.17 |
| % | % | Custos diretos complementares | 2 % | 19412.37 | 388.25 |
|  |  | Custos diretos |  |  | 19800.62 |
