# Recuperador tipo cassete a lenha

- Propriedade do ficheiro: CYPE INGENIEROS, S.A.
- Formato: FIEBDC-3/2002
- Âmbito geográfico: Brasil
- Moeda: BRL
- Custos indiretos: 3.00 %
- Despesas gerais: 13.00 %
- Lucro: 6.00 %
- IVA: 17.00 %

## I Instalações

### IC Aquecimento, refrigeração, climatização e água quente

#### ICH Caixas de fogo, recuperadores de calor, fogões e salamandras

**ICH060** Un Recuperador tipo cassete a lenha.
Recuperador tipo cassete inserível a lenha, potência térmica nominal 7 kW, rendimento 71,5%, volume de aquecimento, calculado com um requisito de 40 W/m³, 170 m³, de aço cor antracite, com ventilação por convecção natural, composto de frontal, porta e queimador de ferro fundido, vidro cerâmico esmerilado resistente a 800°C, gaveta de cinzas, ar primário regulável manualmente, ar secundário fixo, sacode-grelha de acionamento exterior, tiragem de fumos controlado automaticamente ao abrir a porta e difusor de fluxo de ar direcionável. Incluindo acessórios de ligação ao duto de evacuação dos produtos da combustão, sem incluir esse duto. Totalmente montado e ligado.
Inclui: Implantação do recuperador tipo cassete inserível. Disposição dos elementos. Montagem do recuperador tipo cassete inserível e os seus acessórios. Ligação ao duto de evacuação.
Critério de medição de projeto: Número de unidades previstas, segundo documentação gráfica de Projeto.
Critério de quantitativos de obra: Medir-se-á o número de unidades realmente executadas segundo especificações de Projeto.

| Código | Un | Descrição | Rendimento | Preço | Importância |
|---|---|---|---|---|---|
| mt38arc070d | Un | Recuperador tipo cassete inserível a lenha, potência térmica nominal 7 kW, rendimento 71,5%, volume de aquecimento, calculado com um requisito de 40 W/m³, 170 m³, de aço cor antracite, com ventilação por convecção natural, composto de frontal, porta e queimador de ferro fundido, vidro cerâmico esmerilado resistente a 800°C, gaveta de cinzas, ar primário regulável manualmente, ar secundário fixo, sacode-grelha de acionamento exterior, tiragem de fumos controlado automaticamente ao abrir a porta e difusor de fluxo de ar direcionável. (material) | 1.000 | 8488.38 | 8488.38 |
| mt38arc600d | Un | Colocação em funcionamento e formação no manuseio de recuperador tipo cassete inserível a lenha. (material) | 1.000 | 401.82 | 401.82 |
| mo004 | h | Montador de instalações de calefação. (mão de obra) | 1.045 | 40.91 | 42.75 |
| mo103 | h | Ajudante de montador de instalações de calefação. (mão de obra) | 1.045 | 30.78 | 32.17 |
| % | % | Custos diretos complementares | 2 % | 8965.12 | 179.30 |
|  |  | Custos diretos |  |  | 9144.42 |
