# Gerador de ar quente com permutador de calor a gás, mural

- Propriedade do ficheiro: CYPE INGENIEROS, S.A.
- Formato: FIEBDC-3/2002
- Âmbito geográfico: Brasil
- Moeda: BRL
- Custos indiretos: 3.00 %
- Despesas gerais: 13.00 %
- Lucro: 6.00 %
- IVA: 17.00 %

## I Instalações

### IC Aquecimento, refrigeração, climatização e água quente

#### ICK Unidades centrais de climatização a gás

**ICK020** Un Gerador de ar quente com permutador de calor a gás, mural.
Gerador de ar quente com permutador de calor a gás, com dois escalões de potência calorífica e vazão de ar fixo, para instalação mural, interior, potência calorífica nominal 15 kW, rendimento nominal 92%, potência calorífica nominal útil 13,8 kW, vazão de ar nominal 1250 m³/h, dimensões 610x560x860 mm, alimentação elétrica monofásica a 230 V, peso 53 kg, com câmara de combustão estanque e tiragem forçada, acendimento eletrônico, controle de chama por ionização, permutador de calor de aço inoxidável AISI 430, ventiladores helicoidais, acendimento eletrônico, equipamento eletrônico de comando, controle e segurança e envolvente de chapa de aço pintada, com isolamento térmico, sem incluir o duto para evacuação dos produtos da combustão. Totalmente montado, ligado e colocado em funcionamento pela empresa instaladora para verificar o seu correto funcionamento.
Inclui: Implantação do gerador. Colocação e fixação do gerador e dos seus acessórios. Ligação com as redes de abastecimento de água, de gás e elétrica. Colocação em funcionamento.
Critério de medição de projeto: Número de unidades previstas, segundo documentação gráfica de Projeto.
Critério de quantitativos de obra: Medir-se-á o número de unidades realmente executadas segundo especificações de Projeto.

| Código | Un | Descrição | Rendimento | Preço | Importância |
|---|---|---|---|---|---|
| mt42tnc050h | Un | Gerador de ar quente com permutador de calor a gás, com dois escalões de potência calorífica e vazão de ar fixo, para instalação mural, interior, potência calorífica nominal 15 kW, rendimento nominal 92%, potência calorífica nominal útil 13,8 kW, vazão de ar nominal 1250 m³/h, dimensões 610x560x860 mm, alimentação elétrica monofásica a 230 V, peso 53 kg, com câmara de combustão estanque e tiragem forçada, acendimento eletrônico, controle de chama por ionização, permutador de calor de aço inoxidável AISI 430, ventiladores helicoidais, acendimento eletrônico, equipamento eletrônico de comando, controle e segurança e envolvente de chapa de aço pintada, com isolamento térmico. (material) | 1.000 | 14364.96 | 14364.96 |
| mo005 | h | Instalador de ar condicionado. (mão de obra) | 0.577 | 40.91 | 23.61 |
| mo104 | h | Ajudante de instalador de ar condicionado. (mão de obra) | 0.577 | 30.78 | 17.76 |
| % | % | Custos diretos complementares | 2 % | 14406.33 | 288.13 |
|  |  | Custos diretos |  |  | 14694.46 |
