# Unidade autônoma ar-ar compacta de cobertura (rooftop) com permutador de calor a gás

- Propriedade do ficheiro: CYPE INGENIEROS, S.A.
- Formato: FIEBDC-3/2002
- Âmbito geográfico: Brasil
- Moeda: BRL
- Custos indiretos: 3.00 %
- Despesas gerais: 13.00 %
- Lucro: 6.00 %
- IVA: 17.00 %

## I Instalações

### IC Aquecimento, refrigeração, climatização e água quente

#### ICK Unidades centrais de climatização a gás

**ICK010** Un Unidade autônoma ar-ar compacta de cobertura (rooftop) com permutador de calor a gás.
Equipamento autônomo ar-ar compacto de cobertura (rooftop) com permutador de calor a gás natural, potência calorífica nominal 33,8 kW, rendimento nominal 90,2%, potência calorífica nominal útil 30,5 kW, potência frigorífica total nominal 23,8 kW (temperatura de bulbo seco no interior 27°C, temperatura de bulbo seco no exterior 35°C), potência frigorífica sensível nominal 15,9 kW (temperatura de bulbo seco no interior 27°C, temperatura de bulbo seco no exterior 35°C), pressão estática disponível nominal 250 Pa, vazão de ar nominal 3500 m³/h, dimensões 1900x1290x1180 mm, alimentação elétrica trifásica a 400 V, peso 570 kg, limite de funcionamento desde -25°C até +45°C, composto por módulo frigorífico com compressores scroll e gás refrigerante R-407C, permutadores de tipo tubular independentes e ventiladores axiais de funcionamento independente e baixa velocidade, seção de aquecimento com queimadores atmosféricos multigás com permutador de calor de aço inoxidável AISI 430 e ventilador centrífugo de extração de fumos, acendimento eletrônico, controle de chama por ionização e termostato de segurança, módulo de tratamento de ar com mistura de ar exterior e de retorno, filtros de células G4 e bateria de evaporação, e grupo de ventilação de saída com duplo ventilador centrífugo de dupla aspiração ligado a motor elétrico montado sobre guia deslizante, porta de inspeção e painel de controle remoto eletrônico, sem incluir o duto para evacuação dos produtos da combustão. Totalmente montada, ligada e colocada em funcionamento pela empresa instaladora para verificar o seu correto funcionamento.
Inclui: Implantação da unidade. Colocação e fixação da unidade e respectivos acessórios. Ligação com as redes de abastecimento de água, de gás, eléctricas e de coleta de condensados. Colocação em funcionamento.
Critério de medição de projeto: Número de unidades previstas, segundo documentação gráfica de Projeto.
Critério de quantitativos de obra: Medir-se-á o número de unidades realmente executadas segundo especificações de Projeto.

| Código | Un | Descrição | Rendimento | Preço | Importância |
|---|---|---|---|---|---|
| mt42tnc010a | Un | Equipamento autônomo ar-ar compacto de cobertura (rooftop) com permutador de calor a gás natural, potência calorífica nominal 33,8 kW, rendimento nominal 90,2%, potência calorífica nominal útil 30,5 kW, potência frigorífica total nominal 23,8 kW (temperatura de bulbo seco no interior 27°C, temperatura de bulbo seco no exterior 35°C), potência frigorífica sensível nominal 15,9 kW (temperatura de bulbo seco no interior 27°C, temperatura de bulbo seco no exterior 35°C), pressão estática disponível nominal 250 Pa, vazão de ar nominal 3500 m³/h, dimensões 1900x1290x1180 mm, alimentação elétrica trifásica a 400 V, peso 570 kg, limite de funcionamento desde -25°C até +45°C, composto por módulo frigorífico com compressores scroll e gás refrigerante R-407C, permutadores de tipo tubular independentes e ventiladores axiais de funcionamento independente e baixa velocidade, seção de aquecimento com queimadores atmosféricos multigás com permutador de calor de aço inoxidável AISI 430 e ventilador centrífugo de extração de fumos, acendimento eletrônico, controle de chama por ionização e termostato de segurança, módulo de tratamento de ar com mistura de ar exterior e de retorno, filtros de células G4 e bateria de evaporação, e grupo de ventilação de saída com duplo ventilador centrífugo de dupla aspiração ligado a motor elétrico montado sobre guia deslizante, porta de inspeção e painel de controle remoto eletrônico. (material) | 1.000 | 101207.66 | 101207.66 |
| mo005 | h | Instalador de ar condicionado. (mão de obra) | 1.329 | 40.91 | 54.37 |
| mo104 | h | Ajudante de instalador de ar condicionado. (mão de obra) | 1.329 | 30.78 | 40.91 |
| % | % | Custos diretos complementares | 2 % | 101302.94 | 2026.06 |
|  |  | Custos diretos |  |  | 103329.00 |
