# Controle de paragem/arranque, para 16 grupos ou 50 unidades interiores de ar condicionado, gama Melans, modelo PAC-YT40ANRA "MITSUBISHI ELECTRIC"

- Propriedade do ficheiro: CYPE INGENIEROS, S.A.
- Formato: FIEBDC-3/2002
- Âmbito geográfico: Brasil
- Custos indiretos: 3.00 %
- Despesas gerais: 13.00 %
- Lucro: 6.00 %
- IVA: 17.00 %

## I Instalações

### IC Aquecimento, climatização e água quente

#### ICL Sistema VRF (Mitsubishi Electric)

**ICL690** Un Controle de paragem/arranque, para 16 grupos ou 50 unidades interiores de ar condicionado, gama Melans, modelo PAC-YT40ANRA "MITSUBISHI ELECTRIC".
Fornecimento e instalação de controle de paragem/arranque, para 16 grupos ou 50 unidades interiores de ar condicionado, gama Melans, modelo PAC-YT40ANRA "MITSUBISHI ELECTRIC", 130x19x120 mm, com ecrã numérica oculto para facilitar a vinculação entre botões e grupos, ligável ao bus M-Net. Totalmente montado, ligado e testado.
Inclui: Marcação. Colocação e fixação dos elementos. Ligações.
Critério de medição de projeto: Número de unidades previstas, segundo documentação gráfica de Projeto.
Critério de quantitativos de obra: Medir-se-á o número de unidades realmente executadas segundo especificações de Projeto.

| Código | Un | Descrição | Rendimento | Preço | Importância |
|---|---|---|---|---|---|
| mt42mee835a | Un | Controle de paragem/arranque, para 16 grupos ou 50 unidades interiores de ar condicionado, gama Melans, modelo PAC-YT40ANRA "MITSUBISHI ELECTRIC", 130x19x120 mm, com ecrã numérica oculto para facilitar a vinculação entre botões e grupos, ligável ao bus M-Net. (material) | 1.000 | 691.84 | 691.84 |
| mo004 | h | Oficial de 1ª instalador de ar condicionado. (mão de obra) | 1.157 | 6.40 | 7.40 |
| mo102 | h | Ajudante de instalador de ar condicionado. (mão de obra) | 1.157 | 3.83 | 4.43 |
| % | % | Custos diretos complementares | 2 % | 703.67 | 14.07 |
|  |  | Custos diretos |  |  | 717.74 |
