# Bateria elétrica

- Propriedade do ficheiro: CYPE INGENIEROS, S.A.
- Formato: FIEBDC-3/2002
- Âmbito geográfico: Brasil
- Moeda: BRL
- Custos indiretos: 3.00 %
- Despesas gerais: 13.00 %
- Lucro: 6.00 %
- IVA: 17.00 %

## I Instalações

### IC Aquecimento, refrigeração, climatização e água quente

#### ICM Emissores de calor elétricos

**ICM030** Un Bateria elétrica.
Bateria de aquecimento elétrica de 500 mm de diâmetro, potência calorífica de 18 kW, para alimentação trifásica a 400 V e 50 Hz de frequência, formada por corpo de chapa de aço galvanizado com pescoço de ligação ao duto com junta perimetral, 6 resistências blindadas de aço inoxidável, caixa de bornes grau de proteção IP40, interruptor térmico com rearme automático e interruptor térmico com rearme manual.
Inclui: Marcação. Montagem sobre o duto. Ligação e verificação do seu correto funcionamento.
Critério de medição de projeto: Número de unidades previstas, segundo documentação gráfica de Projeto.
Critério de quantitativos de obra: Medir-se-á o número de unidades realmente executadas segundo especificações de Projeto.

| Código | Un | Descrição | Rendimento | Preço | Importância |
|---|---|---|---|---|---|
| mt42ald420rlx | Un | Bateria de aquecimento elétrica de 500 mm de diâmetro, potência calorífica de 18 kW, para alimentação trifásica a 400 V e 50 Hz de frequência, formada por corpo de chapa de aço galvanizado com pescoço de ligação ao duto com junta perimetral, 6 resistências blindadas de aço inoxidável, caixa de bornes grau de proteção IP40, interruptor térmico com rearme automático e interruptor térmico com rearme manual. (material) | 1.000 | 8555.29 | 8555.29 |
| mo004 | h | Montador de instalações de calefação. (mão de obra) | 1.150 | 40.91 | 47.05 |
| mo103 | h | Ajudante de montador de instalações de calefação. (mão de obra) | 1.150 | 30.78 | 35.40 |
| % | % | Custos diretos complementares | 2 % | 8637.74 | 172.75 |
|  |  | Custos diretos |  |  | 8810.49 |
