# Emissor elétrico para sistema de aquecimento por teto radiante, com forro contínuo

- Propriedade do ficheiro: CYPE INGENIEROS, S.A.
- Formato: FIEBDC-3/2002
- Âmbito geográfico: Brasil
- Moeda: BRL
- Custos indiretos: 3.00 %
- Despesas gerais: 13.00 %
- Lucro: 6.00 %
- IVA: 17.00 %

## I Instalações

### IC Aquecimento, refrigeração, climatização e água quente

#### ICM Emissores de calor elétricos

**ICM050** Un Emissor elétrico para sistema de aquecimento por teto radiante, com forro contínuo.
Painel radiante elétrico com isolamento de fibra de vidro de 12 mm de espessura, para sistema de aquecimento por teto radiante, com forro contínuo, potência 44 W (135 W/m²), dimensões 540x585 mm, com geração de radiação infravermelha por filme radiante e alimentação monofásica a 230 V.
Inclui: Apoio do emissor nos suportes do forro. Ligação e verificação do seu correto funcionamento.
Critério de medição de projeto: Número de unidades previstas, segundo documentação gráfica de Projeto.
Critério de quantitativos de obra: Medir-se-á o número de unidades realmente executadas segundo especificações de Projeto.

| Código | Un | Descrição | Rendimento | Preço | Importância |
|---|---|---|---|---|---|
| mt38ilo100ca | Un | Painel radiante elétrico com isolamento de fibra de vidro de 12 mm de espessura, para sistema de aquecimento por teto radiante, com forro contínuo, potência 44 W (135 W/m²), dimensões 540x585 mm, com geração de radiação infravermelha por filme radiante e alimentação monofásica a 230 V. (material) | 1.000 | 303.62 | 303.62 |
| mo004 | h | Montador de instalações de calefação. (mão de obra) | 0.054 | 40.91 | 2.21 |
| mo103 | h | Ajudante de montador de instalações de calefação. (mão de obra) | 0.027 | 30.78 | 0.83 |
| % | % | Custos diretos complementares | 2 % | 306.66 | 6.13 |
|  |  | Custos diretos |  |  | 312.79 |
