# Sistema de aquecimento por piso radiante elétrico, com camada de argamassa

- Propriedade do ficheiro: CYPE INGENIEROS, S.A.
- Formato: FIEBDC-3/2002
- Âmbito geográfico: Brasil
- Moeda: BRL
- Custos indiretos: 3.00 %
- Despesas gerais: 13.00 %
- Lucro: 6.00 %
- IVA: 17.00 %

## I Instalações

### IC Aquecimento, refrigeração, climatização e água quente

#### ICM Emissores de calor elétricos

**ICM054** m² Sistema de aquecimento por piso radiante elétrico, com camada de argamassa.
Sistema de aquecimento por piso radiante elétrico, composto por lâmina de polipropileno, fornecida em rolos de 12,5x1 m e 5,5 mm de espessura, aderida ao suporte com cimento cola aplicado em camada fina, e cabo de aquecimento elétrico, com uma potência de 80 W/m², para recobrir com um contrapiso em camada fina e um piso de pedra natural ou de ladrilhos cerâmicos (não incluídos neste preço).
Inclui: Limpeza e preparação da superfície suporte. Aplicação do adesivo em camada fina para suporte da lâmina de dessolidarização. Colocação da lâmina de dessolidarização. Colocação do cabo de aquecimento sobre a lâmina de dessolidarização. Ligação e verificação do seu correto funcionamento.
Critério de medição de projeto: Superfície útil, medida segundo documentação gráfica de Projeto.
Critério de quantitativos de obra: Medir-se-á a superfície realmente executada segundo especificações de Projeto.

| Código | Un | Descrição | Rendimento | Preço | Importância |
|---|---|---|---|---|---|
| mt09mcr010 | kg | Cimento cola de utilização exclusiva para interiores e apto para aquecimento por piso radiante. (material) | 2.000 | 0.54 | 1.08 |
| mt38sch015f | m² | Lâmina de polipropileno, de estrutura nodular na face superior e revestida de geotêxtil não tecido na sua face inferior, para suporte do cabo de aquecimento elétrico, com funções de dessolidarização e equilíbrio da pressão de vapor, fornecida em rolos de 12,5x1 m e 5,5 mm de espessura. (material) | 1.000 | 140.25 | 140.25 |
| mt38sch400aab | Un | Bobina de cabo de aquecimento elétrico, com uma potência de 80 W/m², para aquecimento de 0,4 m² com uma potência total de 30 W, um comprimento total de 4 m e um comprimento de cabo frio de 4 m, para instalação sobre lâmina de dessolidarização, com peça de ligação em um extremo. (material) | 2.500 | 802.34 | 2005.85 |
| mt08aaa010a | m³ | Água. (material) | 0.004 | 3.79 | 0.02 |
| mo004 | h | Montador de instalações de calefação. (mão de obra) | 0.209 | 40.91 | 8.55 |
| mo103 | h | Ajudante de montador de instalações de calefação. (mão de obra) | 0.209 | 30.78 | 6.43 |
| % | % | Custos diretos complementares | 2 % | 2162.18 | 43.24 |
|  |  | Custos diretos |  |  | 2205.42 |
