# Canalização de proteção de cablagem de unidade de ar condicionado

- Propriedade do ficheiro: CYPE INGENIEROS, S.A.
- Formato: FIEBDC-3/2002
- Âmbito geográfico: Brasil
- Moeda: BRL
- Custos indiretos: 3.00 %
- Despesas gerais: 13.00 %
- Lucro: 6.00 %
- IVA: 17.00 %

## I Instalações

### IC Aquecimento, refrigeração, climatização e água quente

#### ICN Unidades autônomas de climatização

**ICN016** m Canalização de proteção de cablagem de unidade de ar condicionado.
Canalização de proteção de cablagem, embutida, formada por tubo rígido de PVC VD-M de 16 mm de diâmetro exterior, resistência à compressão 750 N.
Inclui: Marcação. Colocação e fixação da canalização de proteção.
Critério de medição de projeto: Comprimento medido segundo documentação gráfica de Projeto.
Critério de quantitativos de obra: Medir-se-á o comprimento realmente executado segundo especificações de Projeto.

| Código | Un | Descrição | Rendimento | Preço | Importância |
|---|---|---|---|---|---|
| mt35tpt010ae | m | Tubo rígido de PVC VD-M de 16 mm de diâmetro exterior e 1,3 mm de espessura. Resistência à compressão 750 N, resistência ao impacto 2 joules, temperatura de trabalho -5°C até 60°C, classificação 3321, com o preço incrementado em 20% relativamente a acessórios e peças especiais. (material) | 1.000 | 2.09 | 2.09 |
| mo003 | h | Eletricista. (mão de obra) | 0.021 | 40.91 | 0.86 |
| mo102 | h | Ajudante de eletricista. (mão de obra) | 0.021 | 30.78 | 0.65 |
| % | % | Custos diretos complementares | 2 % | 3.60 | 0.07 |
|  |  | Custos diretos |  |  | 3.67 |
