# Equipamento de ar condicionado com unidade interior de parede, sistema ar-ar split 1x1

- Propriedade do ficheiro: CYPE INGENIEROS, S.A.
- Formato: FIEBDC-3/2002
- Âmbito geográfico: Brasil
- Moeda: BRL
- Custos indiretos: 3.00 %
- Despesas gerais: 13.00 %
- Lucro: 6.00 %
- IVA: 17.00 %

## I Instalações

### IC Aquecimento, refrigeração, climatização e água quente

#### ICN Unidades autônomas de climatização

**ICN020** Un Equipamento de ar condicionado com unidade interior de parede, sistema ar-ar split 1x1.
Equipamento de ar condicionado, sistema ar-ar split 1x1, para gás R-32, bomba de calor, alimentação monofásica (230V/50Hz), potência frigorífica nominal 2 kW (temperatura de bulbo seco no interior 27°C, temperatura de bulbo úmido no interior 19°C, temperatura de bulbo seco no exterior 35°C, temperatura de bulbo úmido no exterior 24°C), potência calorífica nominal 2,7 kW (temperatura de bulbo seco no interior 20°C, temperatura de bulbo úmido no exterior 6°C), SEER 7 (classe A++), SCOP 5,2 (classe A+++), EER 4,55 (classe A), COP 4,35 (classe A), formado por uma unidade interior de parede, de 294x798x229 mm, nível sonoro (velocidade ultra baixa) 21 dBA, vazão de ar (velocidade elevada) 468 m³/h, com filtro alergénico, filtro desodorizante fotocatalítico e controle sem fios, com programador semanal, e uma unidade exterior, de 540x780x290 mm, nível sonoro 47 dBA e vazão de ar 1770 m³/h, com controle de condensação. Inclusive elementos anti-vibratórios e suportes de parede para apoio da unidade exterior.
Critérios considerados na determinação do preço da unidade de obra: O preço não inclui a canalização nem a cablagem elétrica de alimentação.
Inclui: Implantação das unidades. Colocação e fixação da unidade interior. Colocação e fixação da unidade exterior. Ligação às linhas frigoríficas. Ligação à rede elétrica. Ligação à rede de drenagem. Colocação em funcionamento.
Critério de medição de projeto: Número de unidades previstas, segundo documentação gráfica de Projeto.
Critério de quantitativos de obra: Medir-se-á o número de unidades realmente executadas segundo especificações de Projeto.

| Código | Un | Descrição | Rendimento | Preço | Importância |
|---|---|---|---|---|---|
| mt42mhi200ba | Un | Equipamento de ar condicionado, sistema ar-ar split 1x1, para gás R-32, bomba de calor, alimentação monofásica (230V/50Hz), potência frigorífica nominal 2 kW (temperatura de bulbo seco no interior 27°C, temperatura de bulbo úmido no interior 19°C, temperatura de bulbo seco no exterior 35°C, temperatura de bulbo úmido no exterior 24°C), potência calorífica nominal 2,7 kW (temperatura de bulbo seco no interior 20°C, temperatura de bulbo úmido no exterior 6°C), SEER 7 (classe A++), SCOP 5,2 (classe A+++), EER 4,55 (classe A), COP 4,35 (classe A), formado por uma unidade interior de parede, de 294x798x229 mm, nível sonoro (velocidade ultra baixa) 21 dBA, vazão de ar (velocidade elevada) 468 m³/h, com filtro alergénico, filtro desodorizante fotocatalítico e controle sem fios, com programador semanal, e uma unidade exterior, de 540x780x290 mm, nível sonoro 47 dBA e vazão de ar 1770 m³/h, com controle de condensação. (material) | 1.000 | 6039.81 | 6039.81 |
| mt42www085 | Un | Kit de suportes de parede, formado por conjunto de esquadras de 50x45 cm e quatro amortecedores de borracha, com as correspondentes buchas, parafusos, porcas e arruelas. (material) | 1.000 | 126.57 | 126.57 |
| mo005 | h | Instalador de ar condicionado. (mão de obra) | 2.090 | 40.91 | 85.50 |
| mo104 | h | Ajudante de instalador de ar condicionado. (mão de obra) | 2.090 | 30.78 | 64.33 |
| % | % | Custos diretos complementares | 2 % | 6316.21 | 126.32 |
|  |  | Custos diretos |  |  | 6442.53 |
