# Equipamento de ar condicionado com unidades interiores de solo, sistema ar-ar multi-split

- Propriedade do ficheiro: CYPE INGENIEROS, S.A.
- Formato: FIEBDC-3/2002
- Âmbito geográfico: Brasil
- Moeda: BRL
- Custos indiretos: 3.00 %
- Despesas gerais: 13.00 %
- Lucro: 6.00 %
- IVA: 17.00 %

## I Instalações

### IC Aquecimento, refrigeração, climatização e água quente

#### ICN Unidades autônomas de climatização

**ICN023** Un Equipamento de ar condicionado com unidades interiores de solo, sistema ar-ar multi-split.
Equipamento de ar condicionado, sistema ar-ar split 2x1, para gás R-32, bomba de calor, alimentação monofásica (230V/50Hz), potência frigorífica nominal 9,5 kW (temperatura de bulbo seco de ar interior 27°C, temperatura de bulbo úmido de ar interior 19°C, temperatura de bulbo seco do ar exterior 35°C, temperatura de bulbo úmido do ar exterior 24°C), potência frigorífica mínima/máxima: 3/11,2 kW, consumo elétrico nominal em refrigeração 3,06 kW, SEER 5,16 (classe energética A), potência calorífica nominal 11,2 kW (temperatura de bulbo seco de ar interior 20°C, temperatura de bulbo seco do ar exterior 7°C, temperatura de bulbo úmido do ar exterior 6°C), potência calorífica mínima/máxima: 3/13 kW, consumo elétrico nominal em aquecimento 3,19 kW, SCOP 3,92 (classe energética A), formado por duas unidades interiores de solo de tipo vertical, vazão de ar a velocidade alta/baixa: 820/600 m³/h, pressão sonora a velocidade alta/média/baixa: 46/42/38 dBA, potência sonora a velocidade alta/média/baixa: 60/56/52 dBA, dimensões 1750x600x210 mm, peso 44 kg, uma unidade exterior, com compressor tipo Twin Rotary, com tecnologia Inverter, vazão de ar 4080 m³/h, pressão sonora em refrigeração 54 dBA, pressão sonora em aquecimento 57 dBA, dimensões 890x900x320 mm, peso 68 kg, diâmetro de ligação da tubulação de gás 5/8", diâmetro de ligação da tubulação do líquido 3/8", comprimento máximo de tubulação 50 m, diferença máxima de altura entre a unidade exterior e a unidade interior 30 m e um kit repartidor. Inclusive elementos anti-vibratórios e suportes de parede para apoio da unidade exterior.
Critérios considerados na determinação do preço da unidade de obra: O preço não inclui a canalização nem a cablagem elétrica de alimentação.
Inclui: Implantação das unidades. Colocação e fixação da unidade interior. Colocação e fixação da unidade exterior. Ligação às linhas frigoríficas. Ligação à rede elétrica. Colocação e fixação do tubo entre a unidade interior e o controle remoto por cabo. Colocação de cabos entre a unidade interior e o controle remoto por cabo. Ligação de cabos entre a unidade interior e o controle remoto por cabo. Ligação à rede de drenagem. Colocação em funcionamento.
Critério de medição de projeto: Número de unidades previstas, segundo documentação gráfica de Projeto.
Critério de quantitativos de obra: Medir-se-á o número de unidades realmente executadas segundo especificações de Projeto.

| Código | Un | Descrição | Rendimento | Preço | Importância |
|---|---|---|---|---|---|
| mt42tsb385ba | Un | Equipamento de ar condicionado, sistema ar-ar split 2x1, para gás R-32, bomba de calor, alimentação monofásica (230V/50Hz), potência frigorífica nominal 9,5 kW (temperatura de bulbo seco de ar interior 27°C, temperatura de bulbo úmido de ar interior 19°C, temperatura de bulbo seco do ar exterior 35°C, temperatura de bulbo úmido do ar exterior 24°C), potência frigorífica mínima/máxima: 3/11,2 kW, consumo elétrico nominal em refrigeração 3,06 kW, SEER 5,16 (classe energética A), potência calorífica nominal 11,2 kW (temperatura de bulbo seco de ar interior 20°C, temperatura de bulbo seco do ar exterior 7°C, temperatura de bulbo úmido do ar exterior 6°C), potência calorífica mínima/máxima: 3/13 kW, consumo elétrico nominal em aquecimento 3,19 kW, SCOP 3,92 (classe energética A), formado por duas unidades interiores de solo de tipo vertical, vazão de ar a velocidade alta/baixa: 820/600 m³/h, pressão sonora a velocidade alta/média/baixa: 46/42/38 dBA, potência sonora a velocidade alta/média/baixa: 60/56/52 dBA, dimensões 1750x600x210 mm, peso 44 kg, uma unidade exterior, com compressor tipo Twin Rotary, com tecnologia Inverter, vazão de ar 4080 m³/h, pressão sonora em refrigeração 54 dBA, pressão sonora em aquecimento 57 dBA, dimensões 890x900x320 mm, peso 68 kg, diâmetro de ligação da tubulação de gás 5/8", diâmetro de ligação da tubulação do líquido 3/8", comprimento máximo de tubulação 50 m, diferença máxima de altura entre a unidade exterior e a unidade interior 30 m e um kit repartidor. (material) | 1.000 | 40853.57 | 40853.57 |
| mt42www085 | Un | Kit de suportes de parede, formado por conjunto de esquadras de 50x45 cm e quatro amortecedores de borracha, com as correspondentes buchas, parafusos, porcas e arruelas. (material) | 1.000 | 126.57 | 126.57 |
| mt42tsb900 | m | Cabo bipolar, de 0,5 mm² de seção (material) | 3.000 | 5.36 | 16.08 |
| mt35tpt010ke | m | Tubo rígido de PVC VD-F de 16 mm de diâmetro exterior e 1,3 mm de espessura. Resistência à compressão 1250 N, resistência ao impacto 6 joules, temperatura de trabalho -25°C até 90°C, classificação 4442, com o preço incrementado em 20% relativamente a acessórios e peças especiais. (material) | 3.000 | 11.90 | 35.70 |
| mo005 | h | Instalador de ar condicionado. (mão de obra) | 3.135 | 40.91 | 128.25 |
| mo104 | h | Ajudante de instalador de ar condicionado. (mão de obra) | 3.135 | 30.78 | 96.50 |
| % | % | Custos diretos complementares | 2 % | 41256.67 | 825.13 |
|  |  | Custos diretos |  |  | 42081.80 |
