# Chaminé modular metálica

- Propriedade do ficheiro: CYPE INGENIEROS, S.A.
- Formato: FIEBDC-3/2002
- Âmbito geográfico: Brasil
- Moeda: BRL
- Custos indiretos: 3.00 %
- Despesas gerais: 13.00 %
- Lucro: 6.00 %
- IVA: 17.00 %

## I Instalações

### IC Aquecimento, climatização e água quente

#### ICO Sistemas de exaustão

**ICO030** m Chaminé modular metálica, de parede dupla, parede interior de aço inoxidável AISI 316L de 80 mm de diâmetro e parede exterior de aço inoxidável AISI 304, com isolamento entre paredes através de manta de fibra cerâmica de alta densidade de 25 mm de espessura, instalada no interior do edifício, para grupo eletrógeno a óleo diesel.
Chaminé individual modular metálica, formada por tubo de parede dupla, composto por parede interior de aço inoxidável AISI 316L de 80 mm de diâmetro e parede exterior de aço inoxidável AISI 304, com isolamento entre paredes através de manta de fibra cerâmica de alta densidade de 25 mm de espessura, temperatura de trabalho de 450°C e picos de temperatura até 1000°C, pressão de trabalho até 5000 Pa, instalada no interior do edifício, para evacuação dos produtos da combustão do grupo eletrógeno a óleo diesel. Incluindo tês, curvas, adaptadores, abraçadeiras, suportes murais, módulos finais e outros acessórios necessários. Totalmente montada, ligada e testada.
Inclui: Implantação e traçado da chaminé. Disposição de tubos e acessórios. Montagem da chaminé. Fixação da chaminé ao paramento.
Critério de medição de projeto: Comprimento medido desde o arranque do duto até à parte superior do deflector, segundo documentação gráfica de Projeto.
Critério de quantitativos de obra: Medir-se-á, desde o início do duto até a parte superior do módulo final, o comprimento realmente executado segundo especificações de Projeto.

| Código | Un | Descrição | Rendimento | Preço | Importância |
|---|---|---|---|---|---|
| mt20cmn321a | Un | Material auxiliar para montagem e fixação dos tubos de parede dupla, de 80 mm de diâmetro interior. (material) | 1.000 | 10.51 | 10.51 |
| mt20cmn320ac | m | Tubo de parede dupla, composto por parede interior de aço inoxidável AISI 316L de 80 mm de diâmetro e parede exterior de aço inoxidável AISI 304, com isolamento entre paredes através de manta de fibra cerâmica de alta densidade de 25 mm de espessura, temperatura de trabalho de 450°C e picos de temperatura até 1000°C, pressão de trabalho até 5000 Pa, com o preço incrementado em 10% relativamente a acessórios, peças especiais e módulos finais. (material) | 1.000 | 231.18 | 231.18 |
| mo004 | h | Montador de instalações de calefação. (mão de obra) | 0.396 | 25.85 | 10.24 |
| mo103 | h | Ajudante de montador de instalações de calefação. (mão de obra) | 0.396 | 19.79 | 7.84 |
| % | % | Custos diretos complementares | 2 % | 259.77 | 5.20 |
|  |  | Custos diretos |  |  | 264.97 |
