# Chaminé modular metálica

- Propriedade do ficheiro: CYPE INGENIEROS, S.A.
- Formato: FIEBDC-3/2002
- Âmbito geográfico: Brasil
- Moeda: BRL
- Custos indiretos: 3.00 %
- Despesas gerais: 13.00 %
- Lucro: 6.00 %
- IVA: 17.00 %

## I Instalações

### IC Aquecimento, climatização e água quente

#### ICO Sistemas de exaustão

**ICO050** m Chaminé modular metálica, de parede simples de aço inoxidável AISI 304, de 150 mm de diâmetro interior, instalada no interior do edifício, para caldeira, aquecedor mural com câmara de combustão atmosférica, a gás.
Chaminé coletiva modular metálica, formada por tubo de parede simples de aço inoxidável AISI 304, de 150 mm de diâmetro interior, temperatura de trabalho de 250°C e picos de temperatura até 300°C, instalada no interior do edifício, para evacuação dos produtos da combustão da caldeira, aquecedor mural com câmara de combustão atmosférica, a gás. Incluindo tês, curvas, adaptadores, abraçadeiras, suportes murais, módulos finais e outros acessórios necessários. Totalmente montada, ligada e testada.
Inclui: Implantação e traçado da chaminé. Disposição de tubos e acessórios. Montagem da chaminé. Fixação da chaminé ao paramento.
Critério de medição de projeto: Comprimento medido desde o arranque do duto até à parte superior do deflector, segundo documentação gráfica de Projeto.
Critério de quantitativos de obra: Medir-se-á, desde o início do duto até a parte superior do módulo final, o comprimento realmente executado segundo especificações de Projeto.

| Código | Un | Descrição | Rendimento | Preço | Importância |
|---|---|---|---|---|---|
| mt20cmn031a | Un | Material auxiliar para montagem e fixação dos tubos de parede simples de aço inoxidável AISI 304, de 150 mm de diâmetro interior. (material) | 1.000 | 3.65 | 3.65 |
| mt20cmn030ac | m | Tubo de parede simples de aço inoxidável AISI 304, de 150 mm de diâmetro interior, temperatura de trabalho de 250°C e picos de temperatura até 300°C, com o preço incrementado em 10% relativamente a acessórios, peças especiais e módulos finais. (material) | 1.000 | 80.29 | 80.29 |
| mo004 | h | Montador de instalações de calefação. (mão de obra) | 0.396 | 25.85 | 10.24 |
| mo103 | h | Ajudante de montador de instalações de calefação. (mão de obra) | 0.396 | 19.79 | 7.84 |
| % | % | Custos diretos complementares | 2 % | 102.02 | 2.04 |
|  |  | Custos diretos |  |  | 104.06 |
