# Duto extensível para climatizador evaporativo

- Propriedade do ficheiro: CYPE INGENIEROS, S.A.
- Formato: FIEBDC-3/2002
- Âmbito geográfico: Brasil
- Moeda: BRL
- Custos indiretos: 3.00 %
- Despesas gerais: 13.00 %
- Lucro: 6.00 %
- IVA: 17.00 %

## I Instalações

### IC Aquecimento, refrigeração, climatização e água quente

#### ICP Bioclimatização

**ICP030** Un Duto extensível para climatizador evaporativo.
Duto de descarga para climatizador evaporativo, com tramo extensível até 5 m de comprimento, formado por difusor cónico de 900 mm de diâmetro com tampa, tubo extensível de 610 mm de diâmetro, redução transição de 660x660 mm, duto retangular de 660x660 mm e 750 mm de comprimento e corda suporte. Inclusive acessórios de montagem e elementos de fixação. Totalmente montado.
Inclui: Marcação. Colocação e fixação.
Critério de medição de projeto: Número de unidades previstas, segundo documentação gráfica de Projeto.
Critério de quantitativos de obra: Medir-se-á o número de unidades realmente executadas segundo especificações de Projeto.

| Código | Un | Descrição | Rendimento | Preço | Importância |
|---|---|---|---|---|---|
| mt42ter050a | Un | Duto de descarga para climatizador evaporativo, com tramo extensível até 5 m de comprimento, formado por difusor cónico de 900 mm de diâmetro com tampa, tubo extensível de 610 mm de diâmetro, redução transição de 660x660 mm, duto retangular de 660x660 mm e 750 mm de comprimento e corda suporte. (material) | 1.000 | 6229.17 | 6229.17 |
| mo005 | h | Instalador de ar condicionado. (mão de obra) | 1.568 | 40.91 | 64.15 |
| mo104 | h | Ajudante de instalador de ar condicionado. (mão de obra) | 1.568 | 30.78 | 48.26 |
| % | % | Custos diretos complementares | 2 % | 6341.58 | 126.83 |
|  |  | Custos diretos |  |  | 6468.41 |
