# Peça para formação de duto rígida de descarga para climatizador evaporativo

- Propriedade do ficheiro: CYPE INGENIEROS, S.A.
- Formato: FIEBDC-3/2002
- Âmbito geográfico: Brasil
- Moeda: BRL
- Custos indiretos: 3.00 %
- Despesas gerais: 13.00 %
- Lucro: 6.00 %
- IVA: 17.00 %

## I Instalações

### IC Aquecimento, refrigeração, climatização e água quente

#### ICP Bioclimatização

**ICP035** Un Peça para formação de duto rígida de descarga para climatizador evaporativo.
Tramo reto de ligação direta ao climatizador evaporativo, de chapa de aço galvanizado, de 660x660x1200 mm. Inclusive acessórios de montagem e elementos de fixação. Totalmente montado.
Inclui: Marcação. Colocação e fixação.
Critério de medição de projeto: Número de unidades previstas, segundo documentação gráfica de Projeto.
Critério de quantitativos de obra: Medir-se-á o número de unidades realmente executadas segundo especificações de Projeto.

| Código | Un | Descrição | Rendimento | Preço | Importância |
|---|---|---|---|---|---|
| mt42ter070a | Un | Tramo reto de ligação direta ao climatizador evaporativo, de chapa de aço galvanizado, de 660x660x1200 mm. (material) | 1.000 | 914.13 | 914.13 |
| mo005 | h | Instalador de ar condicionado. (mão de obra) | 0.105 | 40.91 | 4.30 |
| mo104 | h | Ajudante de instalador de ar condicionado. (mão de obra) | 0.105 | 30.78 | 3.23 |
| % | % | Custos diretos complementares | 2 % | 921.66 | 18.43 |
|  |  | Custos diretos |  |  | 940.09 |
