# Caldeira para a combustão de pellets

- Propriedade do ficheiro: CYPE INGENIEROS, S.A.
- Formato: FIEBDC-3/2002
- Âmbito geográfico: Brasil
- Moeda: BRL
- Custos indiretos: 3.00 %
- Despesas gerais: 13.00 %
- Lucro: 6.00 %
- IVA: 17.00 %

## I Instalações

### IC Aquecimento, refrigeração, climatização e água quente

#### ICQ Caldeiras de biomassa

**ICQ015** Un Caldeira para a combustão de pellets.
Caldeira para a combustão de pellets, potência nominal de 4,8 a 16 kW, com corpo de aço soldado e ensaiado à pressão, de 1130x590x865 mm, isolamento interior, câmara de combustão com sistema automático de limpeza do queimador através de prateleira basculante, permutador de calor de tubos verticais com mecanismo de limpeza automática, sistema de extração de fumos com regulação de velocidade, gaveta para coleta de cinzas do módulo de combustão, aproveitamento do calor residual, equipamento de limpeza, controle da combustão através de sonda integrada, sistema de comando integrado com ecrã tátil, para o controle da combustão e do reservatório de água quente, base de apoio anti-vibrações, sistema de elevação da temperatura de retorno acima de 55°C, composto por válvula motorizada de 3 vias de 1" de diâmetro e bomba de circulação, regulador de tiragem de 150 mm de diâmetro, com clapeta anti-explosão, limitador térmico de segurança, regulado a 95°C, base de apoio anti-vibrações, sem incluir o duto para evacuação dos produtos da combustão. Totalmente montada, ligada e colocada em funcionamento pela empresa instaladora para a verificação do seu correto funcionamento.
Inclui: Marcação. Disposição dos elementos. Montagem da caldeira e dos seus acessórios. Ligação com as redes de abastecimento de água, de saneamento e elétrica, e com o duto de evacuação dos produtos de combustão. Colocação em funcionamento.
Critério de medição de projeto: Número de unidades previstas, segundo documentação gráfica de Projeto.
Critério de quantitativos de obra: Medir-se-á o número de unidades realmente executadas segundo especificações de Projeto.

| Código | Un | Descrição | Rendimento | Preço | Importância |
|---|---|---|---|---|---|
| mt38cbh012aa | Un | Caldeira para a combustão de pellets, potência nominal de 4,8 a 16 kW, com corpo de aço soldado e ensaiado à pressão, de 1130x590x865 mm, isolamento interior, câmara de combustão com sistema automático de limpeza do queimador através de prateleira basculante, permutador de calor de tubos verticais com mecanismo de limpeza automática, sistema de extração de fumos com regulação de velocidade, gaveta para coleta de cinzas do módulo de combustão, aproveitamento do calor residual, equipamento de limpeza, controle da combustão através de sonda integrada, sistema de comando integrado com ecrã tátil, para o controle da combustão e do reservatório de água quente (material) | 1.000 | 56310.64 | 56310.64 |
| mt38cbh099a | Un | Base de apoio anti-vibrações, para caldeira. (material) | 1.000 | 241.59 | 241.59 |
| mt38cbh097a | Un | Limitador térmico de segurança, regulado a 95°C, formado por válvula e sonda de temperatura. (material) | 1.000 | 535.42 | 535.42 |
| mt38cbh085aaa | Un | Sistema de elevação da temperatura de retorno acima de 55°C, composto por válvula motorizada de 3 vias de 1" de diâmetro e bomba de circulação, para evitar condensações e deposições de fuligem no interior da caldeira. (material) | 1.000 | 3734.89 | 3734.89 |
| mt38cbh096a | Un | Regulador de tiragem de 150 mm de diâmetro, com clapeta anti-explosão, para caldeira. (material) | 1.000 | 2089.45 | 2089.45 |
| mt38cbh105a | Un | Montagem do sistema de alimentação por sem-fim flexível, para caldeira para a combustão de pellets. (material) | 1.000 | 2174.33 | 2174.33 |
| mt38cbh100a | Un | Colocação em funcionamento e formação no manuseio de caldeira de biomassa. (material) | 1.000 | 2285.33 | 2285.33 |
| mo004 | h | Montador de instalações de calefação. (mão de obra) | 3.135 | 40.91 | 128.25 |
| mo103 | h | Ajudante de montador de instalações de calefação. (mão de obra) | 3.135 | 30.78 | 96.50 |
| % | % | Custos diretos complementares | 2 % | 67596.40 | 1351.93 |
|  |  | Custos diretos |  |  | 68948.33 |
