# Sistema de enchimento de silo para biomassa

- Propriedade do ficheiro: CYPE INGENIEROS, S.A.
- Formato: FIEBDC-3/2002
- Âmbito geográfico: Brasil
- Moeda: BRL
- Custos indiretos: 3.00 %
- Despesas gerais: 13.00 %
- Lucro: 6.00 %
- IVA: 17.00 %

## I Instalações

### IC Aquecimento, refrigeração, climatização e água quente

#### ICQ Caldeiras de biomassa

**ICQ050** Un Sistema de enchimento de silo para biomassa.
Sistema de enchimento horizontal de silo, para combustível de biomassa, formado por motor para transportador helicoidal sem-fim, de 5,5 kW de potência, com proteção contra explosões, quadro de distribuição para motor e transportador helicoidal sem-fim de 8 m de comprimento, ancorado ao paramento através de suportes. Totalmente montado, ligado e testado.
Inclui: Marcação. Nivelação, colocação e fixação dos componentes do sistema. Ligação à rede elétrica.
Critério de medição de projeto: Número de unidades previstas, segundo documentação gráfica de Projeto.
Critério de quantitativos de obra: Medir-se-á o número de unidades realmente executadas segundo especificações de Projeto.

| Código | Un | Descrição | Rendimento | Preço | Importância |
|---|---|---|---|---|---|
| mt38cbh020d | Un | Motor para transportador helicoidal sem-fim, de 5,5 kW de potência, com proteção contra explosões, para reservatório de difícil acessibilidade na zona de descarga de combustível. (material) | 1.000 | 25040.73 | 25040.73 |
| mt38cbh025a | Un | Quadro de distribuição para motor. (material) | 1.000 | 5308.50 | 5308.50 |
| mt38cbh030a | m | Parafuso sem-fim de 230 mm de diâmetro. (material) | 8.000 | 809.66 | 6477.28 |
| mt38cbh035a | Un | Suporte intermediário para parafuso sem-fim. (material) | 1.000 | 2331.04 | 2331.04 |
| mt38cbh106a | Un | Supervisão e direção do procedimento de samblagem e ligação interna de sistema de enchimento horizontal de silo de biomassa. (material) | 1.000 | 2579.16 | 2579.16 |
| mo003 | h | Eletricista. (mão de obra) | 7.315 | 40.91 | 299.26 |
| mo102 | h | Ajudante de eletricista. (mão de obra) | 7.315 | 30.78 | 225.16 |
| % | % | Custos diretos complementares | 2 % | 42261.13 | 845.22 |
|  |  | Custos diretos |  |  | 43106.35 |
