# Sistema distribuidor de silo para biomassa, de teto

- Propriedade do ficheiro: CYPE INGENIEROS, S.A.
- Formato: FIEBDC-3/2002
- Âmbito geográfico: Brasil
- Moeda: BRL
- Custos indiretos: 3.00 %
- Despesas gerais: 13.00 %
- Lucro: 6.00 %
- IVA: 17.00 %

## I Instalações

### IC Aquecimento, refrigeração, climatização e água quente

#### ICQ Caldeiras de biomassa

**ICQ055** Un Sistema distribuidor de silo para biomassa, de teto.
Sistema distribuidor de silo para combustível de biomassa, de teto, formado por 3 transportadores helicoidais sem-fim, de 7 m de comprimento cada um, formados por parafuso sem-fim de 300 mm de diâmetro e jaula metálica, e 50 m de perfis em I para apoio de repartidores helicoidais sem-fim. Totalmente montado, ligado e testado.
Inclui: Marcação. Nivelação, colocação e fixação dos componentes do sistema. Ligação à rede elétrica.
Critério de medição de projeto: Número de unidades previstas, segundo documentação gráfica de Projeto.
Critério de quantitativos de obra: Medir-se-á o número de unidades realmente executadas segundo especificações de Projeto.

| Código | Un | Descrição | Rendimento | Preço | Importância |
|---|---|---|---|---|---|
| mt38cbh202a | Un | Kit básico para acionamento do repartidor helicoidal sem-fim, com motor de 5,5 kW. (material) | 3.000 | 15527.21 | 46581.63 |
| mt38cbh205a | Un | Repartidor helicoidal sem-fim de 1 m de comprimento, formado por parafuso sem-fim de 300 mm de diâmetro e jaula metálica. (material) | 3.000 | 3460.65 | 10381.95 |
| mt38cbh205b | Un | Repartidor helicoidal sem-fim de 2 m de comprimento, formado por parafuso sem-fim de 300 mm de diâmetro e jaula metálica. (material) | 9.000 | 5380.33 | 48422.97 |
| mt38cbh206a | m | Perfil em I para apoio de repartidores helicoidais sem-fim. (material) | 50.000 | 855.37 | 42768.50 |
| mt38cbh207a | Un | Conjunto de 2 esquadros metálicos de suporte para perfil em I. (material) | 10.000 | 522.36 | 5223.60 |
| mo003 | h | Eletricista. (mão de obra) | 31.517 | 40.91 | 1289.36 |
| mo102 | h | Ajudante de eletricista. (mão de obra) | 31.517 | 30.78 | 970.09 |
| % | % | Custos diretos complementares | 2 % | 155638.10 | 3112.76 |
|  |  | Custos diretos |  |  | 158750.86 |
