# Contentor pré-fabricado para caldeira e armazenamento de pellets

- Propriedade do ficheiro: CYPE INGENIEROS, S.A.
- Formato: FIEBDC-3/2002
- Âmbito geográfico: Brasil
- Moeda: BRL
- Custos indiretos: 3.00 %
- Despesas gerais: 13.00 %
- Lucro: 6.00 %
- IVA: 17.00 %

## I Instalações

### IC Aquecimento, refrigeração, climatização e água quente

#### ICQ Caldeiras de biomassa

**ICQ075** Un Contentor pré-fabricado para caldeira e armazenamento de pellets.
Contentor para caldeira de biomassa com silo para pellets de 45 m³ de capacidade, dimensões exteriores 6000x2980x2710 mm, com instalação para a impulsão e o retorno da água de aquecimento, cablagem elétrica, chaminé de aço, acessórios de segurança, ventiladores e portas corta-fogo (caldeira e sistema de alimentação não incluídos neste preço), sobre fundação (não incluída neste preço). Totalmente montado.
Inclui: Marcação. Colocação do contentor.
Critério de medição de projeto: Número de unidades previstas, segundo documentação gráfica de Projeto.
Critério de quantitativos de obra: Medir-se-á o número de unidades realmente executadas segundo especificações de Projeto.

| Código | Un | Descrição | Rendimento | Preço | Importância |
|---|---|---|---|---|---|
| mt38gil600f | Un | Contentor para caldeira de biomassa com silo para pellets de 45 m³ de capacidade, dimensões exteriores 6000x2980x2710 mm, com instalação para a impulsão e o retorno da água de aquecimento, cablagem elétrica, chaminé de aço, acessórios de segurança, ventiladores e portas corta-fogo (caldeira e sistema de alimentação não incluídos neste preço). (material) | 1.000 | 298864.79 | 298864.79 |
| mo003 | h | Eletricista. (mão de obra) | 4.180 | 40.91 | 171.00 |
| mo102 | h | Ajudante de eletricista. (mão de obra) | 4.180 | 30.78 | 128.66 |
| % | % | Custos diretos complementares | 2 % | 299164.45 | 5983.29 |
|  |  | Custos diretos |  |  | 305147.74 |
