# Comporta hidráulica de enchimento de silo para armazenamento de biomassa

- Propriedade do ficheiro: CYPE INGENIEROS, S.A.
- Formato: FIEBDC-3/2002
- Âmbito geográfico: Brasil
- Moeda: BRL
- Custos indiretos: 3.00 %
- Despesas gerais: 13.00 %
- Lucro: 6.00 %
- IVA: 17.00 %

## I Instalações

### IC Aquecimento, refrigeração, climatização e água quente

#### ICQ Caldeiras de biomassa

**ICQ080** Un Comporta hidráulica de enchimento de silo para armazenamento de biomassa.
Comporta hidráulica de enchimento de 2000x2000 mm para silo de armazenamento de biomassa, sobrecarga máxima de tráfego de 20 kN/m², composta por placa de alumínio, marco e grelha de proteção de aço galvanizado; com drenagem para água da chuva. Totalmente montada.
Inclui: Marcação. Colocação da comporta.
Critério de medição de projeto: Número de unidades previstas, segundo documentação gráfica de Projeto.
Critério de quantitativos de obra: Medir-se-á o número de unidades realmente executadas segundo especificações de Projeto.

| Código | Un | Descrição | Rendimento | Preço | Importância |
|---|---|---|---|---|---|
| mt38gil800a | Un | Comporta hidráulica de enchimento de 2000x2000 mm para silo de armazenamento de biomassa, sobrecarga máxima de tráfego de 20 kN/m², composta por placa de alumínio, marco e grelha de proteção de aço galvanizado; com drenagem para água da chuva. (material) | 1.000 | 77812.36 | 77812.36 |
| mo020 | h | Pedreiro. (mão de obra) | 6.270 | 32.24 | 202.14 |
| mo113 | h | Auxiliar de serviços gerais. (mão de obra) | 6.270 | 27.81 | 174.37 |
| % | % | Custos diretos complementares | 2 % | 78188.87 | 1563.78 |
|  |  | Custos diretos |  |  | 79752.65 |
