# Duto circular

- Propriedade do ficheiro: CYPE INGENIEROS, S.A.
- Formato: FIEBDC-3/2002
- Âmbito geográfico: Brasil
- Moeda: BRL
- Custos indiretos: 3.00 %
- Despesas gerais: 13.00 %
- Lucro: 6.00 %
- IVA: 17.00 %

## I Instalações

### IC Aquecimento, refrigeração, climatização e água quente

#### ICR Sistemas de condução de ar

**ICR015** m Duto circular.
Duto circular de parede simples helicoidal de aço galvanizado, de 150 mm de diâmetro e 0,5 mm de espessura, fornecida em tramos de 3 ou 5 m, para instalações de ventilação e climatização. Inclusive acessórios de montagem e elementos de fixação.
Inclui: Marcação do traçado dos dutos. Marcação e posterior ancoragem dos suportes dos dutos. Montagem e fixação de dutos. Verificação do seu correto funcionamento.
Critério de medição de projeto: Comprimento projetado, segundo documentação gráfica de Projeto, medido entre os eixos dos elementos ou dos pontos a ligar, descontando as peças especiais.
Critério de quantitativos de obra: Medir-se-á o comprimento realmente executado segundo especificações de Projeto.

| Código | Un | Descrição | Rendimento | Preço | Importância |
|---|---|---|---|---|---|
| mt42con200da | m | Duto circular de parede simples helicoidal de aço galvanizado, de 150 mm de diâmetro e 0,5 mm de espessura, fornecida em tramos de 3 ou 5 m, para instalações de ventilação e climatização. (material) | 1.050 | 32.14 | 33.75 |
| mt42con500e | Un | Flange de 150 mm de diâmetro e suporte de teto com barra para fixação de dutos circulares de ar em instalações de ventilação e climatização. (material) | 0.075 | 30.14 | 2.26 |
| mo013 | h | Montador de dutos de chapa metálica. (mão de obra) | 0.052 | 40.02 | 2.08 |
| mo084 | h | Ajudante de montador de dutos de chapa metálica. (mão de obra) | 0.052 | 27.19 | 1.41 |
| % | % | Custos diretos complementares | 2 % | 39.50 | 0.79 |
|  |  | Custos diretos |  |  | 40.29 |
