# Duto de chapa galvanizada

- Propriedade do ficheiro: CYPE INGENIEROS, S.A.
- Formato: FIEBDC-3/2002
- Âmbito geográfico: Brasil
- Moeda: BRL
- Custos indiretos: 3.00 %
- Despesas gerais: 13.00 %
- Lucro: 6.00 %
- IVA: 17.00 %

## I Instalações

### IC Aquecimento, refrigeração, climatização e água quente

#### ICR Sistemas de condução de ar

**ICR020** m² Duto de chapa galvanizada.
Rede de dutos de distribuição de ar para climatização, constituída por dutos de chapa galvanizada de 0,6 mm de espessura e juntas transversais com abraçadeira tipo Metu e vedada com massa resistente a altas temperaturas. Incluindo embocaduras, derivações, acessórios de montagem, elementos de fixação e peças especiais.
Inclui: Marcação do traçado dos dutos. Marcação e posterior ancoragem dos suportes dos dutos. Montagem e fixação de dutos. Verificação do seu correto funcionamento.
Critério de medição de projeto: Superfície projetada, segundo documentação gráfica de Projeto, calculada como produto do perímetro pelo comprimento do tramo, medido entre os eixos dos elementos ou dos pontos a ligar, sem descontar as peças especiais.
Critério de quantitativos de obra: Medir-se-á a superfície realmente executada segundo especificações de Projeto.

| Código | Un | Descrição | Rendimento | Preço | Importância |
|---|---|---|---|---|---|
| mt42con115k | Un | Repercussão, por m², de material auxiliar para fixação à obra de dutos autoportantes para a distribuição de ar em ventilação e climatização. (material) | 1.000 | 11.26 | 11.26 |
| mt42con110k | m² | Chapa galvanizada de 0,6 mm de espessura, e juntas transversais com abraçadeira tipo Metu e vedada com massa resistente a altas temperaturas, para a formação de dutos autoportantes para a distribuição de ar em ventilação e climatização. (material) | 1.050 | 75.05 | 78.80 |
| mo013 | h | Montador de dutos de chapa metálica. (mão de obra) | 0.418 | 42.82 | 17.90 |
| mo084 | h | Ajudante de montador de dutos de chapa metálica. (mão de obra) | 0.418 | 31.49 | 13.16 |
| % | % | Custos diretos complementares | 2 % | 121.12 | 2.42 |
|  |  | Custos diretos |  |  | 123.54 |
