# Boca de ventilação

- Propriedade do ficheiro: CYPE INGENIEROS, S.A.
- Formato: FIEBDC-3/2002
- Âmbito geográfico: Brasil
- Moeda: BRL
- Custos indiretos: 3.00 %
- Despesas gerais: 13.00 %
- Lucro: 6.00 %
- IVA: 17.00 %

## I Instalações

### IC Aquecimento, refrigeração, climatização e água quente

#### ICR Sistemas de condução de ar

**ICR060** Un Boca de ventilação.
Boca de ventilação em execução redonda adequada para impulsão, de 100 mm de diâmetro, com regulação do ar mediante a rotação do disco central, formada por anel exterior com junta perimetral, parte frontal de chapa de aço pintada com pó eletrostático, eixo central roscado, porca de aço galvanizado, marco de montagem de chapa galvanizada. Inclusive acessórios de montagem e elementos de fixação.
Inclui: Marcação. Colocação do marco de montagem. Fixação no marco de montagem.
Critério de medição de projeto: Número de unidades previstas, segundo documentação gráfica de Projeto.
Critério de quantitativos de obra: Medir-se-á o número de unidades realmente executadas segundo especificações de Projeto.

| Código | Un | Descrição | Rendimento | Preço | Importância |
|---|---|---|---|---|---|
| mt42trx350k | Un | Boca de ventilação em execução redonda adequada para impulsão, de 100 mm de diâmetro, com regulação do ar mediante a rotação do disco central, formada por anel exterior com junta perimetral, parte frontal de chapa de aço pintada com pó eletrostático, eixo central roscado, porca de aço galvanizado, marco de montagem de chapa galvanizada. (material) | 1.000 | 219.40 | 219.40 |
| mo005 | h | Instalador de ar condicionado. (mão de obra) | 0.157 | 40.91 | 6.42 |
| mo104 | h | Ajudante de instalador de ar condicionado. (mão de obra) | 0.157 | 30.78 | 4.83 |
| % | % | Custos diretos complementares | 2 % | 230.65 | 4.61 |
|  |  | Custos diretos |  |  | 235.26 |
