# Peça para duto circular

- Propriedade do ficheiro: CYPE INGENIEROS, S.A.
- Formato: FIEBDC-3/2002
- Âmbito geográfico: Brasil
- Moeda: BRL
- Custos indiretos: 3.00 %
- Despesas gerais: 13.00 %
- Lucro: 6.00 %
- IVA: 17.00 %

## I Instalações

### IC Aquecimento, refrigeração, climatização e água quente

#### ICR Sistemas de condução de ar

**ICR016** Un Peça para duto circular.
Curva 30° para duto circular de aço galvanizado, de 80 mm de diâmetro.
Inclui: Colocação e fixação das peças especiais pré-fabricadas à rede de dutos.
Critério de medição de projeto: Número de unidades previstas, segundo documentação gráfica de Projeto.
Critério de quantitativos de obra: Medir-se-á o número de unidades realmente executadas segundo especificações de Projeto.

| Código | Un | Descrição | Rendimento | Preço | Importância |
|---|---|---|---|---|---|
| mt42con218aaa | Un | Curva 30° para duto circular de aço galvanizado, de 80 mm de diâmetro. (material) | 1.000 | 40.85 | 40.85 |
| mo013 | h | Montador de dutos de chapa metálica. (mão de obra) | 0.105 | 40.91 | 4.30 |
| mo084 | h | Ajudante de montador de dutos de chapa metálica. (mão de obra) | 0.105 | 30.23 | 3.17 |
| % | % | Custos diretos complementares | 2 % | 48.32 | 0.97 |
|  |  | Custos diretos |  |  | 49.29 |
