# Peça para duto oval

- Propriedade do ficheiro: CYPE INGENIEROS, S.A.
- Formato: FIEBDC-3/2002
- Âmbito geográfico: Brasil
- Moeda: BRL
- Custos indiretos: 3.00 %
- Despesas gerais: 13.00 %
- Lucro: 6.00 %
- IVA: 17.00 %

## I Instalações

### IC Aquecimento, refrigeração, climatização e água quente

#### ICR Sistemas de condução de ar

**ICR019** Un Peça para duto oval.
Curva horizontal 30°, para duto oval de aço galvanizado, de 360x80 mm.
Inclui: Colocação e fixação das peças especiais pré-fabricadas à rede de dutos.
Critério de medição de projeto: Número de unidades previstas, segundo documentação gráfica de Projeto.
Critério de quantitativos de obra: Medir-se-á o número de unidades realmente executadas segundo especificações de Projeto.

| Código | Un | Descrição | Rendimento | Preço | Importância |
|---|---|---|---|---|---|
| mt42coa118aaa | Un | Curva horizontal 30°, para duto oval de aço galvanizado, de 360x80 mm. (material) | 1.000 | 1089.39 | 1089.39 |
| mo013 | h | Montador de dutos de chapa metálica. (mão de obra) | 0.105 | 40.91 | 4.30 |
| mo084 | h | Ajudante de montador de dutos de chapa metálica. (mão de obra) | 0.105 | 30.23 | 3.17 |
| % | % | Custos diretos complementares | 2 % | 1096.86 | 21.94 |
|  |  | Custos diretos |  |  | 1118.80 |
