# Grelha para fan-coil de parapeito

- Propriedade do ficheiro: CYPE INGENIEROS, S.A.
- Formato: FIEBDC-3/2002
- Âmbito geográfico: Brasil
- Moeda: BRL
- Custos indiretos: 3.00 %
- Despesas gerais: 13.00 %
- Lucro: 6.00 %
- IVA: 17.00 %

## I Instalações

### IC Aquecimento, refrigeração, climatização e água quente

#### ICR Sistemas de condução de ar

**ICR032** Un Grelha para fan-coil de parapeito.
Grelha para parapeito, de alumínio extrudido, anodizado cor natural E6-C-0, de 345x145 mm, com lâminas horizontais fixas com uma separação de 12,5 mm, saída de ar perpendicular à grelha. Inclusive acessórios de montagem e elementos de fixação.
Inclui: Marcação. Montagem e fixação da grelha.
Critério de medição de projeto: Número de unidades previstas, segundo documentação gráfica de Projeto.
Critério de quantitativos de obra: Medir-se-á o número de unidades realmente executadas segundo especificações de Projeto.

| Código | Un | Descrição | Rendimento | Preço | Importância |
|---|---|---|---|---|---|
| mt42trx055bea | Un | Grelha para parapeito, de alumínio extrudido, anodizado cor natural E6-C-0, de 345x145 mm, com lâminas horizontais fixas com uma separação de 12,5 mm, saída de ar perpendicular à grelha. (material) | 1.000 | 230.81 | 230.81 |
| mo005 | h | Instalador de ar condicionado. (mão de obra) | 0.167 | 40.91 | 6.83 |
| mo104 | h | Ajudante de instalador de ar condicionado. (mão de obra) | 0.167 | 30.78 | 5.14 |
| % | % | Custos diretos complementares | 2 % | 242.78 | 4.86 |
|  |  | Custos diretos |  |  | 247.64 |
