# Comporta de sobrepressão

- Propriedade do ficheiro: CYPE INGENIEROS, S.A.
- Formato: FIEBDC-3/2002
- Âmbito geográfico: Brasil
- Moeda: BRL
- Custos indiretos: 3.00 %
- Despesas gerais: 13.00 %
- Lucro: 6.00 %
- IVA: 17.00 %

## I Instalações

### IC Aquecimento, refrigeração, climatização e água quente

#### ICR Sistemas de condução de ar

**ICR075** Un Comporta de sobrepressão.
Comporta de sobrepressão para extração de ar e proteção contra a chuva e a entrada de folhas e pássaros nas instalações de ventilação, de 300x215 mm, marco de chapa perfilada de aço galvanizado, lâminas de chapa perfilada de alumínio, eixos das lâminas de latão, articulações de PVC, juntas das lâminas de espuma de poliéster. Inclusive acessórios de montagem e elementos de fixação.
Inclui: Marcação. Fixação da comporta. Ligação ao duto.
Critério de medição de projeto: Número de unidades previstas, segundo documentação gráfica de Projeto.
Critério de quantitativos de obra: Medir-se-á o número de unidades realmente executadas segundo especificações de Projeto.

| Código | Un | Descrição | Rendimento | Preço | Importância |
|---|---|---|---|---|---|
| mt42trx380aa1a | Un | Comporta de sobrepressão para extração de ar e proteção contra a chuva e a entrada de folhas e pássaros nas instalações de ventilação, de 300x215 mm, marco de chapa perfilada de aço galvanizado, lâminas de chapa perfilada de alumínio, eixos das lâminas de latão, articulações de PVC, juntas das lâminas de espuma de poliéster. (material) | 1.000 | 718.90 | 718.90 |
| mo005 | h | Instalador de ar condicionado. (mão de obra) | 0.163 | 40.91 | 6.67 |
| mo104 | h | Ajudante de instalador de ar condicionado. (mão de obra) | 0.163 | 30.78 | 5.02 |
| % | % | Custos diretos complementares | 2 % | 730.59 | 14.61 |
|  |  | Custos diretos |  |  | 745.20 |
