# Silenciador para duto

- Propriedade do ficheiro: CYPE INGENIEROS, S.A.
- Formato: FIEBDC-3/2002
- Âmbito geográfico: Brasil
- Moeda: BRL
- Custos indiretos: 3.00 %
- Despesas gerais: 13.00 %
- Lucro: 6.00 %
- IVA: 17.00 %

## I Instalações

### IC Aquecimento, refrigeração, climatização e água quente

#### ICR Sistemas de condução de ar

**ICR085** Un Silenciador para duto.
Silenciador de células com desenho higiénico e células de poupança energética integradas, de 200 mm de largura, 300 mm de altura e 500 mm de comprimento, com 1 célula de lã mineral, não combustível segundo DIN 4102 A2, protegida com tecido de seda de vidro, marco de perfil favorável ao fluxo de ar (raio > 15 mm), de 100 mm de espessura, com carcaça de chapa de aço galvanizado. Inclusive acessórios de montagem e elementos de fixação.
Inclui: Marcação. Colocação e fixação. Verificação do seu correto funcionamento.
Critério de medição de projeto: Número de unidades previstas, segundo documentação gráfica de Projeto.
Critério de quantitativos de obra: Medir-se-á o número de unidades realmente executadas segundo especificações de Projeto.

| Código | Un | Descrição | Rendimento | Preço | Importância |
|---|---|---|---|---|---|
| mt42trx410aaaa | Un | Silenciador de células com desenho higiénico e células de poupança energética integradas, de 200 mm de largura, 300 mm de altura e 500 mm de comprimento, com 1 célula de lã mineral, não combustível segundo DIN 4102 A2, protegida com tecido de seda de vidro, marco de perfil favorável ao fluxo de ar (raio > 15 mm), de 100 mm de espessura, com carcaça de chapa de aço galvanizado. (material) | 1.000 | 1498.53 | 1498.53 |
| mo005 | h | Instalador de ar condicionado. (mão de obra) | 0.225 | 40.91 | 9.20 |
| mo104 | h | Ajudante de instalador de ar condicionado. (mão de obra) | 0.225 | 30.78 | 6.93 |
| % | % | Custos diretos complementares | 2 % | 1514.66 | 30.29 |
|  |  | Custos diretos |  |  | 1544.95 |
