# Difusor orientável

- Propriedade do ficheiro: CYPE INGENIEROS, S.A.
- Formato: FIEBDC-3/2002
- Âmbito geográfico: Brasil
- Moeda: BRL
- Custos indiretos: 3.00 %
- Despesas gerais: 13.00 %
- Lucro: 6.00 %
- IVA: 17.00 %

## I Instalações

### IC Aquecimento, refrigeração, climatização e água quente

#### ICR Sistemas de condução de ar

**ICR090** Un Difusor orientável.
Difusor de alumínio para impulsão de ar, de grande alcance, tamanho nominal 125 mm, orientável com ângulo de +/- 30° (para cima ou para baixo), pintado em cor RAL 9010, com peça de ligação lateral o duto retangular. Inclusive acessórios de montagem e elementos de fixação.
Inclui: Marcação. Execução da abertura no duto. Fixação do suporte dos difusores ao duto. Colocação do difusor. Verificação do seu correto funcionamento.
Critério de medição de projeto: Número de unidades previstas, segundo documentação gráfica de Projeto.
Critério de quantitativos de obra: Medir-se-á o número de unidades realmente executadas segundo especificações de Projeto.

| Código | Un | Descrição | Rendimento | Preço | Importância |
|---|---|---|---|---|---|
| mt42trx600cdcad | Un | Difusor de alumínio para impulsão de ar, de grande alcance, tamanho nominal 125 mm, orientável com ângulo de +/- 30° (para cima ou para baixo), pintado em cor RAL 9010, com peça de ligação lateral o duto retangular. (material) | 1.000 | 1461.59 | 1461.59 |
| mo005 | h | Instalador de ar condicionado. (mão de obra) | 0.242 | 40.91 | 9.90 |
| mo104 | h | Ajudante de instalador de ar condicionado. (mão de obra) | 0.242 | 30.78 | 7.45 |
| % | % | Custos diretos complementares | 2 % | 1478.94 | 29.58 |
|  |  | Custos diretos |  |  | 1508.52 |
