# Regulador de vazão de ar

- Propriedade do ficheiro: CYPE INGENIEROS, S.A.
- Formato: FIEBDC-3/2002
- Âmbito geográfico: Brasil
- Moeda: BRL
- Custos indiretos: 3.00 %
- Despesas gerais: 13.00 %
- Lucro: 6.00 %
- IVA: 17.00 %

## I Instalações

### IC Aquecimento, refrigeração, climatização e água quente

#### ICR Sistemas de condução de ar

**ICR100** Un Regulador de vazão de ar.
Regulador de vazão de ar, circular, para sistemas de vazão de ar constante, de tipo auto-mecânico sem consumo de energia exterior, com gama de diferenças de pressão de 50 a 1000 Pa, para duto de 125 mm de diâmetro, carcaça de chapa galvanizada, chumaceiras de plástico, comporta de regulação com membrana de poliuretano actuando como amortecedor pneumático, gama de caudais 4:1. Inclusive acessórios de montagem e elementos de fixação.
Inclui: Marcação. Colocação e fixação. Verificação do seu correto funcionamento.
Critério de medição de projeto: Número de unidades previstas, segundo documentação gráfica de Projeto.
Critério de quantitativos de obra: Medir-se-á o número de unidades realmente executadas segundo especificações de Projeto.

| Código | Un | Descrição | Rendimento | Preço | Importância |
|---|---|---|---|---|---|
| mt42trx630cqc | Un | Regulador de vazão de ar, circular, para sistemas de vazão de ar constante, de tipo auto-mecânico sem consumo de energia exterior, com gama de diferenças de pressão de 50 a 1000 Pa, para duto de 125 mm de diâmetro, carcaça de chapa galvanizada, chumaceiras de plástico, comporta de regulação com membrana de poliuretano actuando como amortecedor pneumático, gama de caudais 4:1. (material) | 1.000 | 1350.96 | 1350.96 |
| mo005 | h | Instalador de ar condicionado. (mão de obra) | 0.118 | 40.91 | 4.83 |
| mo104 | h | Ajudante de instalador de ar condicionado. (mão de obra) | 0.118 | 30.78 | 3.63 |
| % | % | Custos diretos complementares | 2 % | 1359.42 | 27.19 |
|  |  | Custos diretos |  |  | 1386.61 |
