# Recuperador de calor ar-ar, com bateria de água. Instalação em teto

- Propriedade do ficheiro: CYPE INGENIEROS, S.A.
- Formato: FIEBDC-3/2002
- Âmbito geográfico: Brasil
- Moeda: BRL
- Custos indiretos: 3.00 %
- Despesas gerais: 13.00 %
- Lucro: 6.00 %
- IVA: 17.00 %

## I Instalações

### IC Aquecimento, refrigeração, climatização e água quente

#### ICR Sistemas de condução de ar

**ICR111** Un Recuperador de calor ar-ar, com bateria de água. Instalação em teto.
Recuperador de calor ar-ar, vazão de ar nominal 380 m³/h, dimensões 330x1350x680 mm, peso 85 kg, pressão estática de ar nominal 340 Pa, pressão sonora a 1 m 54 dBA, potência elétrica nominal 330 W, alimentação monofásica a 230 V, eficiência de recuperação calorífica em condições úmidas 88,8%, potência calorífica recuperada 3,03 kW (temperatura do ar exterior -7°C com umidade relativa de 80% e temperatura ambiente 20°C com umidade relativa de 55%), eficiência de recuperação calorífica em condições secas 81,2% (temperatura do ar exterior 5°C com umidade relativa de 80% e temperatura ambiente 25°C), com permutador de placas de alumínio de fluxo cruzado, ventiladores com motor de tipo EC de alta eficiência, bypass com servomotor para alteração de modo de operação de recuperação a free-cooling, estrutura desmontável de painel duplo com isolamento de lã mineral de 25 mm de espessura, painéis exteriores de aço pré-pintado e painéis interiores de aço galvanizado, filtros de ar classe F7+F8 na entrada de ar exterior, filtro de ar classe M5 no retorno de ar do interior, pressostatos diferenciais para os filtros, acesso aos ventiladores e aos filtros de ar através dos painéis de inspeção, possibilidade de acesso lateral aos filtros, controle eletrônico para a regulação da ventilação e da temperatura, para a supervisão do estado dos filtros de ar, programação semanal e gestão das funções de descongelação e anti-gelo para o módulo opcional com bateria de água, com módulo com bateria de água, potência frigorífica total 2,46 kW, potência frigorífica sensível 1,35 kW, potência calorífica 3,3 kW, com válvula motorizada de 3 vias, modulante, para a bateria de água. Instalação em teto.
Inclui: Marcação. Colocação e fixação. Ligação com a rede elétrica. Ligação com a rede de abastecimento de água. Verificação do seu correto funcionamento.
Critério de medição de projeto: Número de unidades previstas, segundo documentação gráfica de Projeto.
Critério de quantitativos de obra: Medir-se-á o número de unidades realmente executadas segundo especificações de Projeto.

| Código | Un | Descrição | Rendimento | Preço | Importância |
|---|---|---|---|---|---|
| mt42lmf010aa | Un | Recuperador de calor ar-ar, vazão de ar nominal 380 m³/h, dimensões 330x1350x680 mm, peso 85 kg, pressão estática de ar nominal 340 Pa, pressão sonora a 1 m 54 dBA, potência elétrica nominal 330 W, alimentação monofásica a 230 V, eficiência de recuperação calorífica em condições úmidas 88,8%, potência calorífica recuperada 3,03 kW (temperatura do ar exterior -7°C com umidade relativa de 80% e temperatura ambiente 20°C com umidade relativa de 55%), eficiência de recuperação calorífica em condições secas 81,2% (temperatura do ar exterior 5°C com umidade relativa de 80% e temperatura ambiente 25°C), com permutador de placas de alumínio de fluxo cruzado, ventiladores com motor de tipo EC de alta eficiência, bypass com servomotor para alteração de modo de operação de recuperação a free-cooling, estrutura desmontável de painel duplo com isolamento de lã mineral de 25 mm de espessura, painéis exteriores de aço pré-pintado e painéis interiores de aço galvanizado, filtros de ar classe F7+F8 na entrada de ar exterior, filtro de ar classe M5 no retorno de ar do interior, pressostatos diferenciais para os filtros, acesso aos ventiladores e aos filtros de ar através dos painéis de inspeção, possibilidade de acesso lateral aos filtros, controle eletrônico para a regulação da ventilação e da temperatura, para a supervisão do estado dos filtros de ar, programação semanal e gestão das funções de descongelação e anti-gelo para o módulo opcional com bateria de água. (material) | 1.000 | 31361.32 | 31361.32 |
| mt42lmf501aa | Un | Módulo com bateria de água, potência frigorífica total 2,46 kW, potência frigorífica sensível 1,35 kW, potência calorífica 3,3 kW. (material) | 1.000 | 5595.80 | 5595.80 |
| mt42lmf505a | Un | Válvula motorizada de 3 vias, modulante. (material) | 1.000 | 1887.03 | 1887.03 |
| mo005 | h | Instalador de ar condicionado. (mão de obra) | 1.045 | 40.91 | 42.75 |
| mo104 | h | Ajudante de instalador de ar condicionado. (mão de obra) | 1.045 | 30.78 | 32.17 |
| % | % | Custos diretos complementares | 2 % | 38919.07 | 778.38 |
|  |  | Custos diretos |  |  | 39697.45 |
