# Recuperador de calor ar-ar, com bomba de calor. Instalação em teto

- Propriedade do ficheiro: CYPE INGENIEROS, S.A.
- Formato: FIEBDC-3/2002
- Âmbito geográfico: Brasil
- Moeda: BRL
- Custos indiretos: 3.00 %
- Despesas gerais: 13.00 %
- Lucro: 6.00 %
- IVA: 17.00 %

## I Instalações

### IC Aquecimento, refrigeração, climatização e água quente

#### ICR Sistemas de condução de ar

**ICR112** Un Recuperador de calor ar-ar, com bomba de calor. Instalação em teto.
Recuperador de calor ar-ar, com bomba de calor para gás R-410A, vazão de ar nominal 500 m³/h, dimensões 395x1390x1120 mm, peso 165 kg, pressão estática de ar nominal 150 Pa, pressão sonora a 1 m 70 dBA, alimentação monofásica a 230 V, eficiência de recuperação calorífica 70,2%, potência calorífica de recuperação 2,92 kW, potência calorífica do compressor 2,45 kW, potência calorífica total 5,37 kW, COP 6,6 (temperatura do ar exterior -5°C com umidade relativa de 80% e temperatura ambiente 20°C com umidade relativa de 50%), eficiência de recuperação frigorífica 60,3%, potência frigorífica de recuperação 0,57 kW, potência frigorífica do compressor 2,43 kW, potência frigorífica total 3 kW, EER 2,8 (temperatura do ar exterior 32°C com umidade relativa de 50% e temperatura ambiente 26°C com umidade relativa de 50%), com permutador de placas de alumínio de fluxo cruzado com bandeja de coleta de condensados, ventiladores centrífugos de dupla aspiração com pás recuadas, bypass com servomotor para alteração de modo de operação de recuperação a free-cooling, estrutura desmontável de painel duplo com isolamento de polietileno e poliéster de 20 mm de espessura, painéis exteriores de aço pré-pintado RAL 9002 e painéis interiores de aço galvanizado, filtros de ar classe G4, compressor rotativo, baterias de evaporação e de condensação de liga de cobre e alumínio, quadro de distribuição interno para a gestão de todos os controles de potência com regulação com microprocessador para a gestão automática da temperatura ambiente, do free-cooling e do free-heating, da comutação do modo aquecimento/refrigeração e dos ciclos de descongelação, e ecrã para a configuração dos parâmetros e para a visualização de valores. Instalação em teto.
Inclui: Marcação. Colocação e fixação. Ligação e verificação do seu correto funcionamento.
Critério de medição de projeto: Número de unidades previstas, segundo documentação gráfica de Projeto.
Critério de quantitativos de obra: Medir-se-á o número de unidades realmente executadas segundo especificações de Projeto.

| Código | Un | Descrição | Rendimento | Preço | Importância |
|---|---|---|---|---|---|
| mt42lmf055a | Un | Recuperador de calor ar-ar, com bomba de calor para gás R-410A, vazão de ar nominal 500 m³/h, dimensões 395x1390x1120 mm, peso 165 kg, pressão estática de ar nominal 150 Pa, pressão sonora a 1 m 70 dBA, alimentação monofásica a 230 V, eficiência de recuperação calorífica 70,2%, potência calorífica de recuperação 2,92 kW, potência calorífica do compressor 2,45 kW, potência calorífica total 5,37 kW, COP 6,6 (temperatura do ar exterior -5°C com umidade relativa de 80% e temperatura ambiente 20°C com umidade relativa de 50%), eficiência de recuperação frigorífica 60,3%, potência frigorífica de recuperação 0,57 kW, potência frigorífica do compressor 2,43 kW, potência frigorífica total 3 kW, EER 2,8 (temperatura do ar exterior 32°C com umidade relativa de 50% e temperatura ambiente 26°C com umidade relativa de 50%), com permutador de placas de alumínio de fluxo cruzado com bandeja de coleta de condensados, ventiladores centrífugos de dupla aspiração com pás recuadas, bypass com servomotor para alteração de modo de operação de recuperação a free-cooling, estrutura desmontável de painel duplo com isolamento de polietileno e poliéster de 20 mm de espessura, painéis exteriores de aço pré-pintado RAL 9002 e painéis interiores de aço galvanizado, filtros de ar classe G4, compressor rotativo, baterias de evaporação e de condensação de liga de cobre e alumínio, quadro de distribuição interno para a gestão de todos os controles de potência com regulação com microprocessador para a gestão automática da temperatura ambiente, do free-cooling e do free-heating, da comutação do modo aquecimento/refrigeração e dos ciclos de descongelação, e ecrã para a configuração dos parâmetros e para a visualização de valores. (material) | 1.000 | 86953.71 | 86953.71 |
| mo005 | h | Instalador de ar condicionado. (mão de obra) | 1.777 | 40.91 | 72.70 |
| mo104 | h | Ajudante de instalador de ar condicionado. (mão de obra) | 1.777 | 30.78 | 54.70 |
| % | % | Custos diretos complementares | 2 % | 87081.11 | 1741.62 |
|  |  | Custos diretos |  |  | 88822.73 |
